# Isolation acoustique réalisée avec bande autoadhésive désolidarisante de 70 mm de largeur et de 4 mm d'épaisseur

- Propriété du fichier: CYPE INGENIEROS, S.A.
- Format: FIEBDC-3/2002
- Zone géographique: Maroc
- Devise: MAD
- Coûts indirects: 3.00 %
- Frais généraux: 13.00 %
- Bénéfice: 6.00 %
- TVA: 20.00 %

## F Aménagements et finitions

### FI Isolations intérieures

#### FIC Cloisons

**FIC080** m Isolation acoustique réalisée avec bande autoadhésive désolidarisante de 70 mm de largeur et de 4 mm d'épaisseur, placée sur tout le périmètre de l'ossature autoportante de plaques (non comprise dans ce prix), pour garantir sa désolidarisation et optimiser l'isolation acoustique.
Fourniture et mise en place sur tout le périmètre de l'ossature autoportante de plaques (non comprise dans ce prix) d'isolation acoustique réalisée avec bande autoadhésive désolidarisante de 70 mm de largeur et de 4 mm d'épaisseur, pour garantir sa désolidarisation et optimiser l'isolation acoustique. Comprend les découpes.
Inclut: Mise en place des bandes élastiques à la base et sur les côtés. Mise en place des bandes élastiques à l'encontre de l'ossature autoportante et du plancher supérieur.
Critère de métré de projet: Longueur moyenne selon documentation graphique du Projet.
Critère de mesure de l'ouvrage: On mesurera la longueur réellement exécutée selon les spécifications du Projet.

| Code | U | Désignation | Quantité | Prix | Montant |
|---|---|---|---|---|---|
| mt16ptc060b | m | Bande autoadhésive désolidarisante de 70 mm de largeur et de 4 mm d'épaisseur, constituée d'une lame en polyoléfines de haute résistance et une membrane viscoélastique de haute densité de 2 mm d'épaisseur; fournissant une réduction du niveau global de pression au bruit de choc de 17 dB. (matériau) | 1.100 | 13.49 | 14.84 |
| mo100 | h | Ouvrier professionnel II/OP plaquiste. (main-d'œuvre) | 0.099 | 41.60 | 4.12 |
| % | % | Coûts directs complémentaires | 2 % | 18.96 | 0.38 |
|  |  | Coûts directs |  |  | 19.34 |
