# Incorporation de jalousie à lames en bois

- Propriété du fichier: CYPE INGENIEROS, S.A.
- Format: FIEBDC-3/2002
- Zone géographique: Maroc
- Devise: MAD
- Coûts indirects: 3.00 %
- Frais généraux: 13.00 %
- Bénéfice: 6.00 %
- TVA: 20.00 %

## R Rénovation énergétique

### RB Baies

#### RBJ Protection solaire: jalousies

**RBJ020** m² Incorporation de jalousie à lames en bois.
Rénovation énergétique des bâtiments via l'incorporation de jalousie fixe à lames horizontales fixes en bois de pin des Flandres, de 60 mm de largeur et 20 mm d'épaisseur, avec traitement fongicide et finition lasurée pour extérieur, arasées avec le cadre en aluminium extrudé de composition 6063 avec traitement thermique T5, de 45x45 mm de section, laqué de couleur à choisir et éléments pour fixation des lames en acier inoxydable. Comprend les platines pour fixation par vissage dans des parois maçonnées avec chevilles en nylon et vis en acier et l'ajustement final sur chantier.
Inclut: Implantation. Présentation et nivellement. Résolution des unions du cadre aux parements. Montage des éléments complémentaires.
Critère pour le métré: Surface mesurée selon documentation graphique du Projet, en déduisant les ouvertures de surface supérieure à 3 m².
Critère pour le mémoire: On mesurera la surface réellement exécutée selon les spécifications du Projet, en déduisant les ouvertures de surface supérieure à 3 m².

| Code | U | Désignation | Quantité | Prix | Montant |
|---|---|---|---|---|---|
| mt26aaa033a | U | Ancrage mécanique avec cheville en nylon et vis en acier galvanisé, à tête fraisée. (matériau) | 4.000 | 3.03 | 12.12 |
| mt22pce010a | m² | Jalousie fixe à lames horizontales fixes en bois de pin des Flandres, de 60 mm de largeur et 20 mm d'épaisseur, avec traitement fongicide et finition lasurée pour extérieur, arasées avec le cadre en aluminium extrudé de composition 6063 avec traitement thermique T5, de 45x45 mm de section, laqué de couleur à choisir et éléments pour fixation des lames en acier inoxydable. (matériau) | 1.000 | 2207.50 | 2207.50 |
| op00ato010 |  | Tournevis. | 1.000 | 0.00 | 0.00 |
| mo018 | h | Compagnon professionnel III/CP2 menuisier PVC et métal. (main-d'œuvre) | 0.431 | 58.54 | 25.23 |
| mo059 | h | Ouvrier professionnel II/OP menuisier PVC et métal. (main-d'œuvre) | 0.431 | 51.45 | 22.17 |
| % | % | Frais de chantier des unités d'ouvrage | 2 % | 2267.02 | 45.34 |
|  |  | Coûts directs |  |  | 2312.36 |
