# Descente pour système de drainage siphoïde de couverture, système Akasison "JIMTEN"

- Propriété du fichier: CYPE INGENIEROS, S.A.
- Format: FIEBDC-3/2002
- Zone géographique: Maroc
- Devise: MAD
- Coûts indirects: 3.00 %
- Frais généraux: 13.00 %
- Bénéfice: 6.00 %
- TVA: 20.00 %

## T Équipements techniques

### TQ Installations d'évacuation des eaux usées

#### TQN Colonnes et descentes

**TQN060** m Descente pour système de drainage siphoïde de couverture, système Akasison "JIMTEN".
Descente pour le système de drainage siphoïde de couverture, formée de tuyauterie trempée par traitement thermique supplémentaire, en polyéthylène haute densité (PEHD/HDPE), de 50 mm de diamètre extérieur et 3,0 mm d'épaisseur, système Akasison "JIMTEN", avec fixation à la paroi tous les 1 m via tiges avec plaques de fixation et colliers pour le tuyau, manchons électrosoudables à l'extrémité supérieure et manchons de dilatation tous les 5 m et à l'extrémité inférieure, avec te 90° de registre.
Inclut: Implantation du parcours de la descente et de la situation des éléments de fixation. Présentation à sec des tubes. Fixation des produits complémentaires pour le montage et la fixation à l'ouvrage. Montage, connexion et contrôle de son bon fonctionnement.
Critère pour le métré: Longueur mesurée selon documentation graphique du Projet.
Critère pour le mémoire: On mesurera la longueur réellement exécutée selon les spécifications du Projet.

| Code | U | Désignation | Quantité | Prix | Montant |
|---|---|---|---|---|---|
| mt11aka200 | U | Tige filetée. (matériau) | 1.000 | 6.80 | 6.80 |
| mt11aka145a | U | Plaque de support en acier galvanisé, avec filet de 1/2" de diamètre, système Akasison "JIMTEN", pour la réalisation de points guides. (matériau) | 1.000 | 67.95 | 67.95 |
| mt11aka140c | U | Collier pour tuyauterie de 50 mm de diamètre, en acier galvanisé, avec filet de 1/2" de diamètre, système Akasison "JIMTEN", pour la réalisation de points guides. (matériau) | 1.000 | 56.63 | 56.63 |
| mt11aka130a | U | Plaque de support, en acier galvanisé, avec filet de 1/2" de diamètre, système Akasison "JIMTEN", pour la réalisation de points fixes. (matériau) | 0.200 | 56.52 | 11.30 |
| mt11aka120c | U | Collier pour tuyauterie de 50 mm de diamètre, en acier galvanisé, avec filet de 1/2" de diamètre, système Akasison "JIMTEN", pour la réalisation de points fixes. (matériau) | 0.200 | 58.55 | 11.71 |
| mt11aka040ca | m | Tuyauterie trempée par traitement thermique supplémentaire, en polyéthylène haute densité (PEHD/HDPE), de 50 mm de diamètre extérieur et 3 mm d'épaisseur, système Akasison "JIMTEN", en tronçons de 5 m de longueur. (matériau) | 1.050 | 45.30 | 47.57 |
| mt11aka100b | U | Manchon électrosoudable en polyéthylène haute densité (PEHD/HDPE), de 50 mm de diamètre intérieur, système Akasison "JIMTEN". (matériau) | 0.100 | 58.55 | 5.86 |
| mt11aka170b | U | Manchon compensateur de dilatations en polyéthylène haute densité (PEHD/HDPE), de 50 mm de diamètre intérieur, système Akasison "JIMTEN". (matériau) | 0.200 | 158.56 | 31.71 |
| mt11aka180b | U | Ensemble de deux colliers de fixation en acier inoxydable, de 50 mm de diamètre intérieur, système Akasison "JIMTEN". (matériau) | 0.200 | 56.63 | 11.33 |
| mt11aka160b | U | Té 90° amovible en polyéthylène haute densité (PEHD/HDPE), de 50 mm de diamètre extérieur et 3 mm d'épaisseur, système Akasison "JIMTEN", diamètre extérieur de la dérivation 50 mm. (matériau) | 0.050 | 283.15 | 14.16 |
| op00ato010 |  | Tournevis. | 1.000 | 0.00 | 0.00 |
| op00mar010 |  | Marteau. | 1.000 | 0.00 | 0.00 |
| op00tal010 |  | Perceuse. | 1.000 | 0.00 | 0.00 |
| mo008 | h | Compagnon professionnel III/CP2 plombier. (main-d'œuvre) | 0.143 | 59.53 | 8.51 |
| mo107 | h | Ouvrier professionnel II/OP plombier. (main-d'œuvre) | 0.072 | 51.22 | 3.69 |
| % | % | Frais de chantier des unités d'ouvrage | 2 % | 277.22 | 5.54 |
|  |  | Coûts directs |  |  | 282.76 |
