# Préparation d'une surface en béton par projection d'eau et de matériau abrasif constitué de particules de silicate d'aluminium

- Propriété du fichier: CYPE INGENIEROS, S.A.
- Format: FIEBDC-3/2002
- Zone géographique: Maroc
- Devise: MAD
- Coûts indirects: 3.00 %
- Frais généraux: 13.00 %
- Bénéfice: 6.00 %
- TVA: 20.00 %

**EAN190** m² Préparation d'une surface en béton par projection d'eau et de matériau abrasif constitué de particules de silicate d'aluminium, de manière à supprimer les restes de saleté, de graisses et de poussière du support.
Préparation d'une surface en béton par projection d'eau et de matériau abrasif constitué de particules de silicate d'aluminium, de manière à supprimer les restes de saleté, de graisses et de poussière du support.
Inclut: Montage de la protection contre la poussière et l'eau. Montage et préparation de l'équipement. Application mécanique du jet d'eau chargé de particules. Démontage de l'équipement. Nettoyage de la surface support. Récupération et élimination de l'eau de nettoyage. Retrait et stockage du matériau projeté et des restes générés. Chargement du matériau projeté et des restes générés dans le camion ou la benne.
Critère de métré de projet: Surface mesurée selon documentation graphique du Projet.
Critère de mesure de l'ouvrage: On mesurera la surface réellement exécutée selon les spécifications du Projet.

| Code | U | Désignation | Quantité | Prix | Montant |
|---|---|---|---|---|---|
| mt08lim010a | kg | Abrasif pour le nettoyage par jet ou à pression, constitué de particules de silicate d'aluminium. (matériau) | 0.500 | 2.85 | 1.43 |
| mq08lch020a | h | Équipement de jet d'eau à pression. (matériel) | 0.117 | 41.96 | 4.91 |
| mq08gel010k | h | Groupe électrogène insonorisé, triphasé, de 45 kVA de puissance. (matériel) | 0.117 | 39.16 | 4.58 |
| mo112 | h | Ouvrier d'exécution I/OE2 construction. (main-d'œuvre) | 0.218 | 40.76 | 8.89 |
| mo113 | h | Ouvrier d'exécution I/OE1 construction. (main-d'œuvre) | 0.218 | 39.39 | 8.59 |
| % | % | Coûts directs complémentaires | 2 % | 28.40 | 0.57 |
|  |  | Coûts directs |  |  | 28.97 |
