# Rendu brillant sur chantier avec revêtement de marbre

- Propriété du fichier: CYPE INGENIEROS, S.A.
- Format: FIEBDC-3/2002
- Zone géographique: Maroc
- Devise: MAD
- Coûts indirects: 3.00 %
- Frais généraux: 13.00 %
- Bénéfice: 6.00 %
- TVA: 20.00 %

**FSI070** m² Rendu brillant sur chantier avec revêtement de marbre.
Réalisation sur site de rendu brillant à l'aide d'une machine avec plateau en laine d'acier ou une éponge synthétique, d'un revêtement intérieur en marbre; le rendu brillant se réalisera par la méthode de cristallisation en utilisant des meules de 400 ou plus avec application postérieure d'un produit pour rendre brillant, une fois le revêtement parfaitement sec et uniforme. Comprend finition des coins d'accès difficile (dans lesquels sera passée la polisseuse à main ou fixe), évacuation des eaux usées, lavage à l'eau et au savon neutre et protection du revêtement avec de la sciure de pin blanc ou de peuplier noir, lame de papier épais, carton ou plastique, ou toute autre protection qui ne salisse ni ne teinte le revêtement.
Inclut: Rendu brillant.
Critère de métré de projet: Surface mesurée selon documentation graphique du Projet.
Critère de mesure de l'ouvrage: On mesurera la surface réellement exécutée selon les spécifications du Projet.

| Code | U | Désignation | Quantité | Prix | Montant |
|---|---|---|---|---|---|
| mq08war155 | h | Polisseuse de sol pour le polissage des revêtements en pierre naturelle ou en granito, composée d'un tampon en laine d'acier ou en éponge synthétique. (matériel) | 0.176 | 17.10 | 3.01 |
| mo037 | h | Compagnon professionnel III/CP2 polisseur de revêtements de sols. (main-d'œuvre) | 0.323 | 46.88 | 15.14 |
| % | % | Coûts directs complémentaires | 2 % | 18.15 | 0.36 |
|  |  | Coûts directs |  |  | 18.51 |
