# Éléments métalliques d'assemblage et d'appui, pour structures en bois, d'acier inoxydable AISI 316, placés in situ

- Propriété du fichier: CYPE Ingenieros S.A.
- Format: FIEBDC-3/2016
- Logiciel: Générateur de prix de la construction. CYPE Ingenieros, S.A.
- Date: 17/06/2021
- Zone géographique: Maroc
- Devise: MAD
- Coûts indirects: 3 %
- Frais généraux: 13 %
- Bénéfice: 6 %
- TVA: 20 %

## G Structure et gros oeuvre

### GO Poteaux, poutres et ossatures

#### GOB Bois

**GOB140** kg Éléments métalliques d'assemblage et d'appui, pour structures en bois, d'acier inoxydable AISI 316, placés in situ.
Éléments métalliques d'assemblage et d'appui, pour structures en bois, d'acier inoxydable AISI 316, dans des profilés laminés de différentes séries (circulaires, carrées, rectangulaires, hexagonales et plaques), travaillés en atelier et placés in situ.

| Code | U | Désignation | Quantité | Prix | Montant |
|---|---|---|---|---|---|
| mt07emr404b | kg | Éléments d'acier inoxydable AISI 316, pour l'assemblage de structures en bois (matériau) | 1 | 192.51 | 192.510 |
| mo048 | h | Compagnon professionnel III/CP2 charpentier bois. (main-d'œuvre) | 0.068 | 51.76 | 3.520 |
| mo095 | h | Ouvrier professionnel II/OP charpentier bois. (main-d'œuvre) | 0.034 | 45.95 | 1.562 |
| % | % | Frais de chantier des unités d'ouvrage | 2 % | 197.592 | 3.952 |
|  |  | Coûts directs |  |  | 201.544 |

Déchets:
- pose: mt07emr404b Éléments d'acier inoxydable AISI 316, pour l'assemblage de structures en bois; facteur de déchet 0.025

## Ressources

**mt07emr404b** kg Éléments d'acier inoxydable AISI 316, pour l'assemblage de structures en bois
Données techniques: Coût énergétique 47.620 MJ; Émission de CO2 7.000 kg; Code CED 17 04 05; Masse de l'élément 1 kg; Volume 0.000476 m3
