# Rénovation énergétique de façade

- Propriété du fichier: CYPE INGENIEROS, S.A.
- Format: FIEBDC-3/2002
- Zone géographique: Maroc
- Devise: MAD
- Coûts indirects: 3.00 %
- Frais généraux: 13.00 %
- Bénéfice: 6.00 %
- TVA: 20.00 %

**RFE060** m² Rénovation énergétique de façade, par isolation thermique par l'extérieur (ITE), avec le système Clima 34 "ISOVER", composé de: panneau rigide en laine de verre de haute densité, non revêtu, Clima 34 "ISOVER", de 120 mm d'épaisseur, fixé au support par mortier polymérique à prestations élevées, Weber.therm Base, "WEBER CEMARKSA", couleur gris et fixations mécaniques avec cheville à expansion et clou en polypropylène; couche de régularisation de mortier polymérique à prestations élevées, Weber.therm Base, "WEBER CEMARKSA", couleur gris, armé avec maille de fibre de verre, anti-alcalin, de 10x10 mm de ouverture de maille, de 750 à 900 microns d'épaisseur et de 200 à 250 g/m² de masse superficielle; couche de finition de mortier monocouche à liants mixtes, pour l'imperméabilisation et la décoration des façades, Weber.pral Clima "WEBER CEMARKSA", finition grattée, couleur Polar.
Rénovation énergétique de façade, par isolation thermique par l'extérieur (ITE), avec le système Clima 34 "ISOVER", composé de: panneau rigide en laine de verre de haute densité, non revêtu, Clima 34 "ISOVER", de 120 mm d'épaisseur, fixé au support par mortier polymérique à prestations élevées, Weber.therm Base, "WEBER CEMARKSA", couleur gris et fixations mécaniques avec cheville à expansion et clou en polypropylène; couche de régularisation de mortier polymérique à prestations élevées, Weber.therm Base, "WEBER CEMARKSA", couleur gris, armé avec maille de fibre de verre, anti-alcalin, de 10x10 mm de ouverture de maille, de 750 à 900 microns d'épaisseur et de 200 à 250 g/m² de masse superficielle; couche de finition de mortier monocouche à liants mixtes, pour l'imperméabilisation et la décoration des façades, Weber.pral Clima "WEBER CEMARKSA", finition grattée, couleur Polar. Comprend les profilés de départ en aluminium, de 120 mm de largeur, les profilés de fermeture supérieure en aluminium, de 120 mm de largeur, les profilés pour formation de larmiers en PVC avec une maille, les profilés de coin en PVC, avec maille incorporée, les profilés de fermeture latérale en aluminium, de 120 mm de largeur, le mastic-colle monocomposant et le cordon en mousse de polyéthylène expansé à cellule fermée pour le scellage des joints.
Inclut: Mise en place du profilé de départ. Découpe et préparation de l'isolant. Mise en place de l'isolation sur le parement. Mise en place du reste des profilés. Résolution des points singuliers. Application du mortier de base et mise en place de la maille de fibre de verre dans la couche de régularisation. Réalisation des joints. Application de la couche de finition. Scellage des joints.
Critère de métré de projet: Surface mesurée selon documentation graphique du Projet, en déduisant les ouvertures de surface supérieure à 1 m², en ajoutant en échange la surface de la partie intérieure de l'ouverture, correspondant au développement des jambages et des linteaux.
Critère de mesure de l'ouvrage: On mesurera la surface réellement exécutée selon les spécifications du Projet, en déduisant les ouvertures de surface supérieure à 1 m², en ajoutant en échange la surface de la partie intérieure du vide, correspondant au développement des jambages et des linteaux.
Critère d'évaluation économique: Le prix comprend l'exécution des arrêts aux rencontres avec les parements, les revêtements et les autres éléments placés sur sa surface, mais il ne comprend pas la préparation de la surface support.

| Code | U | Désignation | Quantité | Prix | Montant |
|---|---|---|---|---|---|
| mt28mop080k | m | Profilé de départ en aluminium, de 120 mm de largeur, avec larmier, pour nivellement et support des panneaux isolants des systèmes d'isolation thermique par l'extérieur sur la partie basse du mur. (matériau) | 0.600 | 93.22 | 55.93 |
| mt28mop085k | m | Profilé de fermeture supérieure, en aluminium, de 120 mm de largeur, pour couronnement des panneaux isolants des systèmes d'isolation thermique par l'extérieur. (matériau) | 0.170 | 195.38 | 33.21 |
| mt28mpc020a | kg | Mortier polymérique à prestations élevées, pour la fixation et la régularisation de plaques d'isolation thermique, Weber.therm Base "WEBER CEMARKSA", couleur gris, constitué de ciment gris, résines hydrofuges redispersables, granulats à granulométrie compensée, additifs et charges minérales. Selon NF EN 998-1. (matériau) | 10.750 | 6.76 | 72.67 |
| mt16lvi070w | m² | Panneau rigide en laine de verre de haute densité, non revêtu, Clima 34 "ISOVER", de 120 mm d'épaisseur, selon NF EN 13162, résistance thermique 3,5 m²K/W, conductivité thermique 0,034 W/(mK), Euroclasse A2-s1, d0 de réaction au feu, d'application comme isolation thermique et acoustique en systèmes composés d'une isolation par l'extérieure des façades. (matériau) | 1.050 | 318.03 | 333.93 |
| mt16aaa021a | U | Cheville d'expansion et vis en polypropylène, avec bague d'étanchéité, pour fixation mécanique des panneaux isolants. (matériau) | 6.000 | 1.06 | 6.36 |
| mt28mop090a | m | Profilé en PVC avec maille de fibre de verre anti-alcalin, pour formation de larmiers. (matériau) | 0.300 | 76.60 | 22.98 |
| mt28mop070b | m | Profil de coin en PVC avec une maille, pour le renfort des bords. (matériau) | 0.300 | 12.36 | 3.71 |
| mt28mop075k | m | Profilé de fermeture latérale, en aluminium, de 120 mm de largeur. (matériau) | 0.300 | 120.53 | 36.16 |
| mt28mon040a | m² | Maille de fibre de verre, anti-alcalin, de 10x10 mm de ouverture de maille, de 750 à 900 microns d'épaisseur et de 200 à 250 g/m² de masse superficielle, avec 25 kp/cm² de résistance à la traction, pour armer les mortiers monocouches. (matériau) | 1.100 | 24.11 | 26.52 |
| mt28mpc010aa1a | kg | Mortier monocouche à liants mixtes, pour l'imperméabilisation et la décoration des façades, Weber.pral Clima "WEBER CEMARKSA", finition grattée, couleur Polar, constitué de ciment blanc, chaux, résines hydrofuges redispersables, granulats à granulométrie compensée, additifs organiques et pigments minéraux. Selon NF EN 998-1. (matériau) | 14.500 | 6.35 | 92.08 |
| mt15bas010d | m | Cordon en polyéthylène expansé à cellules fermées, de section circulaire de 20 mm de diamètre, pour le remplissage de fond de joint. (matériau) | 0.170 | 2.10 | 0.36 |
| mt15bas035a | U | Cartouche de mastic élastomère monocomposant à base de polymères hybrides, de couleur gris, de 600 ml, très adhérent, avec des propriétés élastiques élevées, résistant au vieillissement et aux rayons UV, dureté Shore A approchée de 25, allongement en rupture > 600%, selon NF EN ISO 11600. (matériau) | 0.020 | 111.21 | 2.22 |
| mo054 | h | Compagnon professionnel III/CP2 poseur d'isolants rigides ou flexibles. (main-d'œuvre) | 0.198 | 48.45 | 9.59 |
| mo101 | h | Ouvrier professionnel II/OP poseur d'isolants rigides ou flexibles. (main-d'œuvre) | 0.198 | 41.60 | 8.24 |
| mo039 | h | Compagnon professionnel III/CP2 enduiseur. (main-d'œuvre) | 1.425 | 46.88 | 66.80 |
| mo079 | h | Ouvrier professionnel II/OP enduiseur. (main-d'œuvre) | 1.425 | 41.60 | 59.28 |
| % | % | Coûts directs complémentaires | 2 % | 830.04 | 16.60 |
|  |  | Coûts directs |  |  | 846.64 |
