# Protection de nez de marche, en caoutchouc

- Propriété du fichier: CYPE Ingenieros S.A.
- Format: FIEBDC-3/2016
- Logiciel: Générateur de prix de la construction. CYPE Ingenieros, S.A.
- Date: 19/06/2024
- Zone géographique: Maroc
- Devise: MAD
- Coûts indirects: 3 %
- Frais généraux: 13 %
- Bénéfice: 6 %
- TVA: 20 %

## F Aménagements et finitions

### FR Protections

#### FRE Protections d'escaliers

**FRE010** m Protection de nez de marche, en caoutchouc.
Protection de nez de marche, en caoutchouc, avec ailes de 50x30 mm et 2 mm d'épaisseur, couleur noire. Mise en place: avec des vis et des chevilles.
Inclut: Implantation. Montage et fixation.
Critère pour le métré: Longueur mesurée selon documentation graphique du Projet.
Critère pour le mémoire: On mesurera la longueur réellement exécutée selon les spécifications du Projet.

| Code | U | Désignation | Quantité | Prix | Montant |
|---|---|---|---|---|---|
| mt53pdi190a | m | Protection de nez de marche, en caoutchouc, avec ailes de 50x30 mm et 2 mm d'épaisseur, couleur noire, Euroclasse B-s1, d0 de réaction au feu, selon NF EN 13501-1. (matériau) | 1 | 342.11 | 342.110 |
| mt26aaa240da | U | Cheville en nylon avec vis à tête fraisée, en acier inoxydable AISI 304, de 6 mm de diamètre et 35 mm de longueur. (matériau) | 4 | 2.49 | 9.960 |
| mo080 | h | Ouvrier professionnel II/OP monteur. (main-d'œuvre) | 0.165 | 51.29 | 8.463 |
| % | % | Frais de chantier des unités d'ouvrage | 2 % | 360.533 | 7.211 |
|  |  | Coûts directs |  |  | 367.744 |

Déchets:
- pose: mt26aaa240da Cheville en nylon avec vis à tête fraisée, en acier inoxydable AISI 304, de 6 mm de diamètre et 35 mm de longueur; facteur de déchet 0.0045

## Ressources

**mt26aaa240da** U Cheville en nylon avec vis à tête fraisée, en acier inoxydable AISI 304, de 6 mm de diamètre et 35 mm de longueur
Données techniques: Coût énergétique 0.227 MJ; Émission de CO2 0.028 kg; Code CED 17 04 05; Masse de l'élément 0.004 kg; Volume 0.000002 m3
Déchets:
- emballage: re150101 Emballages en papier et en carton. (composant de déchet); quantité 0.001 kg; Code CED 15 01 01; Masse de l'élément 1 kg; Volume 0.001333 m3
