# Conduit géométrique échangeur de chaleur air-terre

- Propriété du fichier: CYPE Ingenieros S.A.
- Format: FIEBDC-3/2016
- Logiciel: Générateur de prix de la construction. CYPE Ingenieros, S.A.
- Date: 19/06/2024
- Zone géographique: Maroc
- Devise: MAD
- Coûts indirects: 3 %
- Frais généraux: 13 %
- Bénéfice: 6 %
- TVA: 20 %

## T Équipements techniques

### TV Climatisation et ventilation

#### TVW Ventilation géothermique: puits canadiens

**TVW020** m Conduit géométrique échangeur de chaleur air-terre.
Conduit géométrique échangeur de chaleur air-terre, constitué de tube semi-rigide, en polyéthylène haute densité (PEHD/HDPE), avec traitement antimicrobien, imperméable au radon, de 200 mm de diamètre, à double paroi, celle extérieure annelée et celle intérieur lisse, rigidité annulaire nominale 4 kN/m². Installation enterrée. Comprend les accessoires et les pièces spéciales.
Critère d'évaluation économique: Le prix ne comprend ni l'excavation ni le remblai.
Inclut: Implantation du parcours du conduit. Présentation des tuyaux, des accessoires et des pièces spéciales. Montage, connexion et contrôle de son bon fonctionnement.
Critère pour le métré: Longueur mesurée selon documentation graphique du Projet.
Critère pour le mémoire: On mesurera la longueur réellement exécutée selon les spécifications du Projet.

| Code | U | Désignation | Quantité | Prix | Montant |
|---|---|---|---|---|---|
| mt42vgg020c | m | Tube semi-rigide, en polyéthylène haute densité (PEHD/HDPE), avec traitement antimicrobien, imperméable au radon, de 200 mm de diamètre, à double paroi, celle extérieure annelée et celle intérieur lisse, rigidité annulaire nominale 4 kN/m², fourni en rouleaux de 25 m de longueur, avec le prix augmenté de 10% pour cause d'accessoires et pièces spéciales (matériau) | 1 | 637.05 | 637.050 |
| mo011 | h | Compagnon professionnel III/CP2 monteur. (main-d'œuvre) | 0.11 | 59.53 | 6.548 |
| mo080 | h | Ouvrier professionnel II/OP monteur. (main-d'œuvre) | 0.055 | 51.29 | 2.821 |
| % | % | Frais de chantier des unités d'ouvrage | 2 % | 646.419 | 12.928 |
|  |  | Coûts directs |  |  | 659.347 |
