# Système de contrôle et purification de l'air AirQ

- Propriété du fichier: CYPE Ingenieros S.A.
- Format: FIEBDC-3/2016
- Logiciel: Générateur de prix de la construction. CYPE Ingenieros, S.A.
- Date: 12/06/2025
- Zone géographique: Maroc
- Devise: MAD
- Coûts indirects: 3 %
- Frais généraux: 13 %
- Bénéfice: 6 %
- TVA: 20 %

## T Équipements techniques

### TV Climatisation et ventilation

#### TVZ Système multizone Airzone

**TVZ160** U Système de contrôle et purification de l'air AirQ.
Pack AirQ Box - Aidoo Pro Fancoil - Blueface AZAIQPBMWSPFANB "AIRZONE", constitué de: dispositif de purification de l'air par ionisation AirQ Box AZX6AIQBOXM, pour montage en conduit rigide, avec 2 ioniseurs et capteur de la qualité de l'air, compatible avec équipements à détente directe et ventilo-convecteurs allant jusqu'à 10 kW; interface pour le contrôle du ventilo-convecteur Aidoo Pro Fancoil AZAI6WSPFAN par l'App Airzone Aidoo pour smartphones et tablettes avec connexion sans fil par Wi-Fi Dual 2.4-5 GHz, de la mise en marche et l'arrêt, de la température de consigne, du mode de fonctionnement et de la vitesse du ventilateur, lecture des avis et des erreurs, programmation horaire, multiutilisateur et multisession, intégration avec Amazon Alexa et Google Assistant pour contrôle par voix, communications avec d'autres systèmes de contrôle externe via un port avec protocole de communication Modbus et BACnet MS/TP, alimentation monophasée à 230 V; et thermostat intelligent Airzone Aidoo Pro Blueface Zero AZAI6BLUEZEROC, avec écran tactile capacitif de 3,5" couleur, en acier y verre, connexion par câble, montage en surface, couleur blanche, pour contrôle de la température, du mode de fonctionnement et de la vitesse du ventilateur, avec lecture de température ambiante et humaine relative de zone, contrôle des étapes de configuration (air, rayonnant ou combiné), fonction Eco-Adapt (sélection du niveau d'efficience énergétique du système), fonction Sleep, programmations horaires des températures de zone et de mode, information de consommation, accès à distance à d'autres zones du système, information climatique et de la consommation de la machine et 6 langues disponibles (espagnol, anglais, français, italien, allemand et portugais).
Inclut: Implantation. Mise en place et fixation. Connexion.
Critère pour le métré: Nombre d'unités prévues, selon documentation graphique du Projet.
Critère pour le mémoire: On mesurera le nombre d'unités réellement exécutées selon les spécifications du Projet.

| Code | U | Désignation | Quantité | Prix | Montant |
|---|---|---|---|---|---|
| mt42air755a | U | Pack AirQ Box - Aidoo Pro Fancoil - Blueface AZAIQPBMWSPFANB "AIRZONE", constitué de: dispositif de purification de l'air par ionisation AirQ Box AZX6AIQBOXM, pour montage en conduit rigide, avec 2 ioniseurs et capteur de la qualité de l'air, compatible avec équipements à détente directe et ventilo-convecteurs allant jusqu'à 10 kW; interface pour le contrôle du ventilo-convecteur Aidoo Pro Fancoil AZAI6WSPFAN par l'App Airzone Aidoo pour smartphones et tablettes avec connexion sans fil par Wi-Fi Dual 2.4-5 GHz, de la mise en marche et l'arrêt, de la température de consigne, du mode de fonctionnement et de la vitesse du ventilateur, lecture des avis et des erreurs, programmation horaire, multiutilisateur et multisession, intégration avec Amazon Alexa et Google Assistant pour contrôle par voix, communications avec d'autres systèmes de contrôle externe via un port avec protocole de communication Modbus et BACnet MS/TP, alimentation monophasée à 230 V; et thermostat intelligent Airzone Aidoo Pro Blueface Zero AZAI6BLUEZEROC, avec écran tactile capacitif de 3,5" couleur, en acier y verre, connexion par câble, montage en surface, couleur blanche, pour contrôle de la température, du mode de fonctionnement et de la vitesse du ventilateur, avec lecture de température ambiante et humaine relative de zone, contrôle des étapes de configuration (air, rayonnant ou combiné), fonction Eco-Adapt (sélection du niveau d'efficience énergétique du système), fonction Sleep, programmations horaires des températures de zone et de mode, information de consommation, accès à distance à d'autres zones du système, information climatique et de la consommation de la machine et 6 langues disponibles (espagnol, anglais, français, italien, allemand et portugais). (matériau) | 1 | 10541.58 | 10541.580 |
| mo005 | h | Compagnon professionnel III/CP2 installateur de climatisation. (main-d'œuvre) | 0.33 | 64.2 | 21.186 |
| mo104 | h | Ouvrier professionnel II/OP installateur de climatisation. (main-d'œuvre) | 0.22 | 55.25 | 12.155 |
| % | % | Frais de chantier des unités d'ouvrage | 2 % | 10574.921 | 211.498 |
|  |  | Coûts directs |  |  | 10786.419 |

## Ressources

**mt42air755a** U Pack AirQ Box - Aidoo Pro Fancoil - Blueface AZAIQPBMWSPFANB "AIRZONE"
Données techniques: Coût énergétique 0.021 MJ; Émission de CO2 0.032 kg
Déchets:
- emballage: re150101 Emballages en papier et en carton. (composant de déchet); quantité 0.038 kg; Code CED 15 01 01; Masse de l'élément 1 kg; Volume 0.001333 m3
