# Ventilateur pour toit

- Propriété du fichier: CYPE Ingenieros S.A.
- Format: FIEBDC-3/2016
- Logiciel: Generador de precios de la construcción. CYPE Ingenieros, S.A.
- Date: 23/05/2024
- Zone géographique: Maroc
- Devise: MAD
- Coûts indirects: 3 %
- Frais généraux: 13 %
- Bénéfice: 6 %
- TVA: 20 %

## T Équipements techniques

### TV Climatisation et ventilation

#### TVA Distribution d'air

**TVA030** U Ventilateur pour toit.
Ventilateur centrifuge pour toit, décharge horizontal et profil bas, avec rouet à ailettes vers l'arrière, base en acier galvanisé couverte d'aluminium, moteur à rotor externe pour alimentation monophasée à 230 V et 50/60 Hz de fréquence, avec protection thermique, isolation classe F, degré de protection IP54, refroidissement naturel, de 2450 tr/min, puissance absorbée 0,14 kW, débit maximum 1100 m³/h, niveau de pression sonore 64 dBA, avec maille de protection contre l'entrée de feuilles et d'oiseaux, pour conduit de 225 mm de diamètre. Comprend les accessoires et les éléments de fixation.
Inclut: Implantation. Mise en place et fixation du ventilateur. Connexion et contrôle de son bon fonctionnement.
Critère pour le métré: Nombre d'unités prévues, selon documentation graphique du Projet.
Critère pour le mémoire: On mesurera le nombre d'unités réellement exécutées selon les spécifications du Projet.

| Code | U | Désignation | Quantité | Prix | Montant |
|---|---|---|---|---|---|
| mt42svs030ao1 | U | Ventilateur centrifuge pour toit, décharge horizontal et profil bas, avec rouet à ailettes vers l'arrière, base en acier galvanisé couverte d'aluminium, moteur à rotor externe pour alimentation monophasée à 230 V et 50/60 Hz de fréquence, avec protection thermique, isolation classe F, degré de protection IP54, refroidissement naturel, de 2450 tr/min, puissance absorbée 0,14 kW, débit maximum 1100 m³/h, niveau de pression sonore 64 dBA, avec maille de protection contre l'entrée de feuilles et d'oiseaux, pour conduit de 225 mm de diamètre. (matériau) | 1 | 9860.34 | 9860.340 |
| mt42svs900e | U | Accessoires et éléments de fixation de ventilateur pour toit. (matériau) | 1 | 3975.91 | 3975.910 |
| mo011 | h | Compagnon professionnel III/CP2 monteur. (main-d'œuvre) | 4.4 | 59.53 | 261.932 |
| mo080 | h | Ouvrier professionnel II/OP monteur. (main-d'œuvre) | 4.4 | 51.29 | 225.676 |
| % | % | Frais de chantier des unités d'ouvrage | 2 % | 14323.858 | 286.477 |
|  |  | Coûts directs |  |  | 14610.335 |

## Ressources

**mt42svs030ao1** U Ventilateur centrifuge pour toit
Données techniques: Coût énergétique 326.759 MJ; Émission de CO2 28.859 kg
Déchets:
- emballage: re150101 Emballages en papier et en carton. (composant de déchet); quantité 1.584 kg; Code CED 15 01 01; Masse de l'élément 1 kg; Volume 0.001333 m3
