# Boîtier de télécontrôle et d'automatisation

- Propriété du fichier: CYPE INGENIEROS, S.A.
- Format: FIEBDC-3/2002
- Zone géographique: Maroc
- Devise: MAD
- Coûts indirects: 3.00 %
- Frais généraux: 13.00 %
- Bénéfice: 6.00 %
- TVA: 20.00 %

## X Réseaux divers

### XE Électricité

#### XEP Postes de transformation

**XEP030** U Boîtier de télécontrôle et d'automatisation.
Boîtier de télécontrôle et d'automatisation, de 877x584x320 mm, constitué d'enveloppe de tôle d'acier; unité de contrôle; équipement chargeur de batterie; batteries; ports RS232; chemin de câbles extractible et bornes de connexion; disjoncteurs magnétothermiques bipolaires avec deux contacts auxiliaires 1NO+1NF; interrupteur à deux positions (commande locale et télécommande); témoin lumineux indicateur de la présence de tension; prise de courant avec contact de terre (2P+T), type Schuko; cartes électroniques de contrôle des entrées et des sorties et équipements de télécommunications. Installation sur les cellules. Comprend les accessoires nécessaires à une installation correcte.
Inclut: Montage, connexion et contrôle de son bon fonctionnement.
Critère pour le métré: Nombre d'unités prévues, selon documentation graphique du Projet.
Critère pour le mémoire: On mesurera le nombre d'unités réellement exécutées selon les spécifications du Projet.

| Code | U | Désignation | Quantité | Prix | Montant |
|---|---|---|---|---|---|
| mt35abt020a | U | Boîtier de télécontrôle et d'automatisation, de 877x584x320 mm, constitué d'enveloppe de tôle d'acier; unité de contrôle; équipement chargeur de batterie; batteries; ports RS232; chemin de câbles extractible et bornes de connexion; disjoncteurs magnétothermiques bipolaires avec deux contacts auxiliaires 1NO+1NF; interrupteur à deux positions (commande locale et télécommande); témoin lumineux indicateur de la présence de tension; prise de courant avec contact de terre (2P+T), type Schuko; cartes électroniques de contrôle des entrées et des sorties et équipements de télécommunications, à installer sur les cellules, avec éléments de fixation. (matériau) | 1.000 | 118831.97 | 118831.97 |
| mo003 | h | Compagnon professionnel III/CP2 électricien. (main-d'œuvre) | 2.420 | 59.53 | 144.06 |
| mo102 | h | Ouvrier professionnel II/OP électricien. (main-d'œuvre) | 2.420 | 51.22 | 123.95 |
| % | % | Frais de chantier des unités d'ouvrage | 2 % | 119099.98 | 2382.00 |
|  |  | Coûts directs |  |  | 121481.98 |
