# Station de recharge de véhicules électriques dans un espace public

- Propriété du fichier: CYPE INGENIEROS, S.A.
- Format: FIEBDC-3/2002
- Zone géographique: Maroc
- Devise: MAD
- Coûts indirects: 3.00 %
- Frais généraux: 13.00 %
- Bénéfice: 6.00 %
- TVA: 20.00 %

## X Réseaux divers

### XE Électricité

#### XEV Recharge de véhicules électriques

**XEV010** U Station de recharge de véhicules électriques dans un espace public.
Station de recharge de véhicules électriques dans un espace public constituée de colonne de recharge de véhicules électriques avec écran LCD et lecteur de carte RFID, pour mode de charge 3, selon IEC 61851-1, de 330x1390x180 mm, pour alimentation monophasée à 230 V et 50 Hz de fréquence, de 14,8 kW de puissance maximum, corps en acier inoxydable et couvercle frontal en polycarbonate, avec degrés de protection IP54 et IK10, avec deux prises type 2, de 7,4 kW de puissance maximum, intensité maximale de 32 A, chacune, selon IEC 62196, avec communication par modem en passant par la ligne téléphonique avec le PC, ports Ethernet et RS-485, et protocole de communication Modbus, avec compteur électrique avec certificat MID, indicateur de l'état de charge avec led multicolore, interrupteur différentiel réarmable et disjoncteur magnétothermique, pour chaque prise. Comprend les éléments de fixation et les accessoires nécessaires pour être correctement installée.
Inclut: Implantation. Mise en place. Connexion.
Critère pour le métré: Nombre d'unités prévues, selon documentation graphique du Projet.
Critère pour le mémoire: On mesurera le nombre d'unités réellement exécutées selon les spécifications du Projet.

| Code | U | Désignation | Quantité | Prix | Montant |
|---|---|---|---|---|---|
| mt35crg200a | U | Colonne de recharge de véhicules électriques avec écran LCD et lecteur de carte RFID, pour mode de charge 3, selon IEC 61851-1, de 330x1390x180 mm, pour alimentation monophasée à 230 V et 50 Hz de fréquence, de 14,8 kW de puissance maximum, corps en acier inoxydable et couvercle frontal en polycarbonate, avec degrés de protection IP54 et IK10, avec deux prises type 2, de 7,4 kW de puissance maximum, intensité maximale de 32 A, chacune, selon IEC 62196, avec communication par modem en passant par la ligne téléphonique avec le PC, ports Ethernet et RS-485, et protocole de communication Modbus, avec compteur électrique avec certificat MID, indicateur de l'état de charge avec led multicolore, interrupteur différentiel réarmable et disjoncteur magnétothermique, pour chaque prise, y compris les éléments de fixation. (matériau) | 1.000 | 57936.45 | 57936.45 |
| mo003 | h | Compagnon professionnel III/CP2 électricien. (main-d'œuvre) | 3.630 | 59.53 | 216.09 |
| mo102 | h | Ouvrier professionnel II/OP électricien. (main-d'œuvre) | 3.630 | 51.22 | 185.93 |
| % | % | Frais de chantier des unités d'ouvrage | 2 % | 58338.47 | 1166.77 |
|  |  | Coûts directs |  |  | 59505.24 |
