# Panneau vertical de signalisation routière

- Propriété du fichier: CYPE Ingenieros S.A.
- Format: FIEBDC-3/2016
- Logiciel: Générateur de prix de la construction. CYPE Ingenieros, S.A.
- Date: 28/10/2025
- Zone géographique: Maroc
- Devise: MAD
- Coûts indirects: 3 %
- Frais généraux: 13 %
- Bénéfice: 6 %
- TVA: 20 %

## V Voiries

### VS Signalisation routière

#### VSV Signalisation verticale

**VSV040** m² Panneau vertical de signalisation routière.
Fourniture et mise en place sur le support de panneau de signalisation verticale routière à lames en acier galvanisé, avec rétro-réfléchissement classe 2 (H.I.). Comprend les accessoires, la visserie et les éléments d'ancrage.
Inclut: Montage.
Critère pour le métré: Surface mesurée selon documentation graphique du Projet.
Critère pour le mémoire: On mesurera la surface réellement exécutée selon les spécifications du Projet.

| Code | U | Désignation | Quantité | Prix | Montant |
|---|---|---|---|---|---|
| mt53spc200b | m² | Panneau de signalisation verticale routière à lames en acier galvanisé, avec rétro-réfléchissement classe 2 (H.I.), y compris accessoires, visserie et éléments d'ancrage. (matériau) | 1 | 1090.55 | 1090.550 |
| mq07cce010a | h | Camion avec nacelle élévatrice à bras articulé de 16 m de hauteur maximale de travail et 260 kg de charge maximale. (matériel) | 0.22 | 494.56 | 108.803 |
| mo041 | h | Compagnon professionnel III/CP2 VRD espaces publics. (main-d'œuvre) | 0.242 | 62.19 | 15.050 |
| mo087 | h | Ouvrier professionnel II/OP VRD espaces publics. (main-d'œuvre) | 0.242 | 55.31 | 13.385 |
| % | % | Frais de chantier des unités d'ouvrage | 2 % | 1227.788 | 24.556 |
|  |  | Coûts directs |  |  | 1252.344 |

Déchets:
- pose: mt53spc200b; facteur de déchet 0.0053

## Ressources

**mt53spc200b** m² Panneau de signalisation verticale routière à lames en acier galvanisé
Données techniques: Coût énergétique 367.086 MJ; Émission de CO2 37.273 kg; Code CED 17 04 05; Masse de l'élément 14.5 kg; Volume 0.006905 m3
Déchets:
- emballage: re170203 Plastique. (composant de déchet); quantité 0.032 kg; Code CED 17 02 03; Masse de l'élément 1 kg; Volume 0.001667 m3
