# Ligne souterraine de distribution basse tension en canalisation tubée

- Propriété du fichier: CYPE Ingenieros S.A.
- Format: FIEBDC-3/2016
- Logiciel: Générateur de prix de la construction. CYPE Ingenieros, S.A.
- Date: 12/06/2025
- Zone géographique: Maroc
- Devise: MAD
- Coûts indirects: 3 %
- Frais généraux: 13 %
- Bénéfice: 6 %
- TVA: 20 %

## X Réseaux divers

### XE Électricité

#### XES Lignes souterraines

**XES050** m Ligne souterraine de distribution basse tension en canalisation tubée.
Ligne souterraine de distribution basse tension en canalisation tubée sous chaussée, constituée de 3 câbles unipolaires RV, avec conducteur en aluminium, de 150 mm² de section, 1 câble unipolaire RV, avec conducteur en aluminium, de 95 mm² de section, sa tension assignée étant de 0,6/1 kV; deux tubes protecteurs en polyéthylène à double paroi, de 160 mm de diamètre, résistance à la compression supérieure à 250 N, fourni en rouleau, placé sur dallage en béton non structural BCN: CPJ-CEM II/A 32,5 - TP - B 16 - 15/25 - E: 1 - NA - P 18-305 de 5 cm d'épaisseur et remplissage postérieur avec le même béton jusqu'à 10 cm au-dessus de la génératrice supérieure de la tuyauterie. Comprend le fil guide et.
Critère d'évaluation économique: Le prix ne comprend ni l'excavation ni le remblai proprement dit.
Inclut: Implantation du parcours de la ligne. Coulage et compactage du béton pour la réalisation du dallage. Mise en place des tubes dans la tranchée. Pose des câbles. Connexion et contrôle de son bon fonctionnement. Exécution du remblai enveloppe.
Critère pour le métré: Longueur mesurée selon documentation graphique du Projet.
Critère pour le mémoire: On mesurera la longueur réellement exécutée selon les spécifications du Projet.

| Code | U | Désignation | Quantité | Prix | Montant |
|---|---|---|---|---|---|
| mt10hmf040aabd | m³ | Béton non armé prêt à l'emploi BCN: CPJ-CEM II/A 32,5 - TP - B 16 - 15/25 - E: 1 - NA - P 18-305. (matériau) | 0.065 | 726.83 | 47.244 |
| mt35aia080ah | m | Tube courbable, fourni en rouleau, de polyéthylène à double paroi (intérieure lisse et extérieure annelée), de couleur orange, de 160 mm de diamètre nominal, pour canalisation enterrée, résistance à la compression 250 N, avec degré de protection IP549 selon NF EN 60529, avec câble guide incorporé. Selon NF EN 61386-1, NF EN 61386-22 et NF EN 50086-2-4. (matériau) | 2 | 122.78 | 245.560 |
| mt35cun350c | m | Câble unipolaire RV, sa tension assignée étant de 0,6/1 kV, réaction au feu classe Eca selon FR EN 50575, avec conducteur d'aluminium classe 2 de 150 mm² de section, avec isolation de polyéthylène réticulé (R) et gaine en PVC (V). Selon CEI 60502-1. (matériau) | 3 | 72.87 | 218.610 |
| mt35cun350b | m | Câble unipolaire RV, sa tension assignée étant de 0,6/1 kV, réaction au feu classe Eca selon FR EN 50575, avec conducteur d'aluminium classe 2 de 95 mm² de section, avec isolation de polyéthylène réticulé (R) et gaine en PVC (V). Selon CEI 60502-1. (matériau) | 1 | 55.38 | 55.380 |
| mo020 | h | Compagnon professionnel III/CP2 construction. (main-d'œuvre) | 0.05 | 62.19 | 3.110 |
| mo113 | h | Ouvrier d'exécution I/OE1 construction. (main-d'œuvre) | 0.05 | 52.11 | 2.606 |
| mo003 | h | Compagnon professionnel III/CP2 électricien. (main-d'œuvre) | 0.241 | 64.2 | 15.472 |
| mo102 | h | Ouvrier professionnel II/OP électricien. (main-d'œuvre) | 0.188 | 55.25 | 10.387 |
| % | % | Frais de chantier des unités d'ouvrage | 2 % | 598.369 | 11.967 |
|  |  | Coûts directs |  |  | 610.336 |

Déchets:
- pose: mt10hmf040aabd Béton non armé prêt à l'emploi BCN: CPJ-CEM II/A 32,5 - TP - B 16 - 15/25 - E: 1 - NA - P 18-305; facteur de déchet 0.0016
- pose: mt35aia080ah; facteur de déchet 0.0271704
- pose: mt35cun350c; facteur de déchet 0.0112319
- pose: mt35cun350b; facteur de déchet 0.0127595

## Ressources

**mt10hmf040aabd** m³ Béton non armé prêt à l'emploi BCN: CPJ-CEM II/A 32,5 - TP - B 16 - 15/25 - E: 1 - NA - P 18-305
Données techniques: Coût énergétique 1840.000 MJ; Émission de CO2 230.000 kg; Code CED 17 01 01; Masse de l'élément 2300 kg; Volume 1.533333 m3

**mt35aia080ah** m Tube courbable, fourni en rouleau
Données techniques: Coût énergétique 218.949 MJ; Émission de CO2 10.871 kg; Code CED 17 02 03; Masse de l'élément 2.26 kg; Volume 0.003767 m3

**mt35cun350c** m Câble unipolaire RV
Données techniques: Coût énergétique 21.974 MJ; Émission de CO2 0.488 kg; Code CED 17 04 11; Masse de l'élément 0.595 kg; Volume 0.000397 m3
Déchets:
- emballage: re150101 Emballages en papier et en carton. (composant de déchet); quantité 0.077 kg; Code CED 15 01 01; Masse de l'élément 1 kg; Volume 0.001333 m3

**mt35cun350b** m Câble unipolaire RV
Données techniques: Coût énergétique 14.600 MJ; Émission de CO2 0.343 kg; Code CED 17 04 11; Masse de l'élément 0.395 kg; Volume 0.000263 m3
Déchets:
- emballage: re150101 Emballages en papier et en carton; quantité 0.074 kg
