# Ligne souterraine de distribution basse tension en canalisation tubée

- Propriété du fichier: CYPE Ingenieros S.A.
- Format: FIEBDC-3/2016
- Logiciel: Générateur de prix de la construction. CYPE Ingenieros, S.A.
- Date: 07/11/2024
- Zone géographique: Maroc
- Devise: MAD
- Coûts indirects: 3 %
- Frais généraux: 13 %
- Bénéfice: 6 %
- TVA: 20 %

## X Réseaux divers

### XE Électricité

#### XES Lignes souterraines

**XES050** m Ligne souterraine de distribution basse tension en canalisation tubée.
Ligne souterraine de distribution basse tension en canalisation tubée sous trottoir, constituée de 4 câbles unipolaires RV, avec conducteur en aluminium, de 50 mm² de section, sa tension assignée étant de 0,6/1 kV; deux tubes protecteurs en polyéthylène à double paroi, de 200 mm de diamètre, résistance à la compression supérieure à 450 N, fourni en rouleau, placé sur lit de sable de 5 cm d'épaisseur, dûment compacté et nivelé avec une pilonneuse vibrante à guidage manuel, remblai latéral compacté et remblai postérieur avec le même sable jusqu'à 10 cm au-dessus de la génératrice supérieure de la tuyauterie. Comprend le fil guide et.
Critère d'évaluation économique: Le prix ne comprend ni l'excavation ni le remblai proprement dit.
Inclut: Implantation du parcours de la ligne. Déversement du sable dans le fond de la tranchée. Mise en place des tubes dans la tranchée. Pose des câbles. Connexion et contrôle de son bon fonctionnement. Exécution du remblai enveloppe.
Critère pour le métré: Longueur mesurée selon documentation graphique du Projet.
Critère pour le mémoire: On mesurera la longueur réellement exécutée selon les spécifications du Projet.

| Code | U | Désignation | Quantité | Prix | Montant |
|---|---|---|---|---|---|
| mt01ara010a | m³ | Sable avec granulométrie de 0 à 5 mm de diamètre, propre. (matériau) | 0.042 | 155.3 | 6.523 |
| mt35aia070ai | m | Tube courbable, fourni en rouleau, de polyéthylène à double paroi (intérieure lisse et extérieure annelée), de couleur orange, de 200 mm de diamètre nominal, pour canalisation enterrée, résistance à la compression 450 N, résistance à l'impact 40 joules, avec degré de protection IP549 selon NF EN 60529, avec câble guide incorporé. Selon NF EN 61386-1, NF EN 61386-22 et NF EN 50086-2-4. (matériau) | 2 | 272.98 | 545.960 |
| mt35cun350a | m | Câble unipolaire RV, sa tension assignée étant de 0,6/1 kV, réaction au feu classe Eca selon FR EN 50575, avec conducteur d'aluminium classe 2 de 50 mm² de section, avec isolation de polyéthylène réticulé (R) et gaine en PVC (V). Selon CEI 60502-1. (matériau) | 4 | 44.34 | 177.360 |
| mq04dua020b | h | Dumper à décharge frontale de 2 t de charge utile. (matériel) | 0.005 | 92.52 | 0.463 |
| mq02rop020 | h | Pilonneuse vibrante à guidage manuel, de 80 kg, avec plaque de 30x30 cm. (matériel) | 0.035 | 34.94 | 1.223 |
| mq02cia020j | h | Camion citerne, de 8 m³ de capacité. (matériel) | 0.001 | 1059.5 | 1.060 |
| mo020 | h | Compagnon professionnel III/CP2 construction. (main-d'œuvre) | 0.072 | 57.66 | 4.152 |
| mo113 | h | Ouvrier d'exécution I/OE1 construction. (main-d'œuvre) | 0.072 | 48.31 | 3.478 |
| mo003 | h | Compagnon professionnel III/CP2 électricien. (main-d'œuvre) | 0.18 | 59.53 | 10.715 |
| mo102 | h | Ouvrier professionnel II/OP électricien. (main-d'œuvre) | 0.127 | 51.22 | 6.505 |
| % | % | Frais de chantier des unités d'ouvrage | 2 % | 757.439 | 15.149 |
|  |  | Coûts directs |  |  | 772.588 |

Déchets:
- pose: mt01ara010a Sable avec granulométrie de 0 à 5 mm de diamètre, propre; facteur de déchet 0.003
- pose: mt35aia070ai; facteur de déchet 0.0255456
- pose: mt35cun350a; facteur de déchet 0.0137261

## Ressources

**mt01ara010a** m³ Sable avec granulométrie de 0 à 5 mm de diamètre, propre
Données techniques: Coût énergétique 146.250 MJ; Émission de CO2 7.800 kg; Code CED 01 04 09; Masse de l'élément 1950 kg; Volume 1.21875 m3

**mt35aia070ai** m Tube courbable, fourni en rouleau
Données techniques: Coût énergétique 276.108 MJ; Émission de CO2 13.709 kg; Code CED 17 02 03; Masse de l'élément 2.85 kg; Volume 0.00475 m3

**mt35cun350a** m Câble unipolaire RV
Données techniques: Coût énergétique 8.516 MJ; Émission de CO2 0.224 kg; Code CED 17 04 11; Masse de l'élément 0.23 kg; Volume 0.000153 m3
Déchets:
- emballage: re150101 Emballages en papier et en carton. (composant de déchet); quantité 0.072 kg; Code CED 15 01 01; Masse de l'élément 1 kg; Volume 0.001333 m3
