# Collecteur enterré, système Akasison "JIMTEN"

- Propriété du fichier: CYPE INGENIEROS, S.A.
- Format: FIEBDC-3/2002
- Zone géographique: Maroc
- Devise: MAD
- Coûts indirects: 3.00 %
- Frais généraux: 13.00 %
- Bénéfice: 6.00 %
- TVA: 20.00 %

## A VRD et aménagements extérieurs

### AA Assainissement

#### AAC Collecteurs

**AAC020** m Collecteur enterré, système Akasison "JIMTEN".
Collecteur enterré constitué de tuyauterie trempée par traitement thermique supplémentaire, en polyéthylène haute densité (PEHD/HDPE), de 110 mm de diamètre extérieur et 4,3 mm d'épaisseur, système Akasison "JIMTEN", avec manchons électrosoudables et coudes de 45° pour la connexion de la colonne de chute, placé sur un lit de sable de 10 cm d'épaisseur, dûment compacté et nivelé avec une pilonneuse vibrante à guidage manuel, remblai latéral compacté et remblai postérieur avec le même sable jusqu'à 30 cm au-dessus de la génératrice supérieure du tube.
Critère d'évaluation économique: Le prix ne comprend ni l'excavation ni le remblai proprement dit.
Inclut: Implantation et tracé du collecteur en plan et pentes. Présentation à sec des tubes et des pièces spéciales. Déversement du sable dans le fond de la tranchée. Descente et mise en place des tubes dans le fond de la tranchée. Montage, connexion et contrôle de son bon fonctionnement. Exécution du remblai enveloppe.
Critère pour le métré: Longueur mesurée en projection horizontale, selon documentation graphique du Projet.
Critère pour le mémoire: On mesurera, en projection horizontale, la longueur réellement exécutée selon les spécifications du Projet.

| Code | U | Désignation | Quantité | Prix | Montant |
|---|---|---|---|---|---|
| mt01ara010a | m³ | Sable avec granulométrie de 0 à 5 mm de diamètre, propre. (matériau) | 0.299 | 152.01 | 45.45 |
| mt11aka150g | U | Coude 45° en polyéthylène haute densité (PEHD/HDPE), de 110 mm de diamètre extérieur et 4,2 mm d'épaisseur, système Akasison "JIMTEN". (matériau) | 0.400 | 76.69 | 30.68 |
| mt11aka040hc | m | Tuyauterie trempée par traitement thermique supplémentaire, en polyéthylène haute densité (PEHD/HDPE), de 110 mm de diamètre extérieur et 4,3 mm d'épaisseur, système Akasison "JIMTEN", en tronçons de 5 m de longueur. (matériau) | 1.050 | 159.06 | 167.01 |
| mt11aka100g | U | Manchon électrosoudable en polyéthylène haute densité (PEHD/HDPE), de 110 mm de diamètre intérieur, système Akasison "JIMTEN". (matériau) | 0.400 | 83.96 | 33.58 |
| mq04dua020b | h | Dumper à décharge frontale de 2 t de charge utile. (matériel) | 0.028 | 90.73 | 2.54 |
| mq02rop020 | h | Pilonneuse vibrante à guidage manuel, de 80 kg, avec plaque de 30x30 cm. (matériel) | 0.209 | 34.26 | 7.16 |
| mq02cia020j | h | Camion citerne, de 8 m³ de capacité. (matériel) | 0.003 | 1039.01 | 3.12 |
| mo020 | h | Compagnon professionnel III/CP2 construction. (main-d'œuvre) | 0.061 | 57.66 | 3.52 |
| mo113 | h | Ouvrier d'exécution I/OE1 construction. (main-d'œuvre) | 0.184 | 48.31 | 8.89 |
| mo008 | h | Compagnon professionnel III/CP2 plombier. (main-d'œuvre) | 0.106 | 59.53 | 6.31 |
| mo107 | h | Ouvrier professionnel II/OP plombier. (main-d'œuvre) | 0.053 | 51.22 | 2.71 |
| % | % | Frais de chantier des unités d'ouvrage | 2 % | 310.97 | 6.22 |
|  |  | Coûts directs |  |  | 317.19 |
