# Imprégnation hydrofuge, pour la protection du béton ou mortier face à l'humidité, aux intempéries et aux gelées

- Propriété du fichier: CYPE Ingenieros S.A.
- Format: FIEBDC-3/2016
- Logiciel: Générateur de prix de la construction. CYPE Ingenieros, S.A.
- Date: 16/09/2024
- Zone géographique: Maroc
- Devise: MAD
- Coûts indirects: 3 %
- Frais généraux: 13 %
- Bénéfice: 6 %
- TVA: 20 %

## G Structure et gros oeuvre

### GA Transformations et réparations

#### GAC Traitements de protection d'éléments en béton armé

**GAC070** m² Imprégnation hydrofuge, pour la protection du béton ou mortier face à l'humidité, aux intempéries et aux gelées.
Application manuelle d'une couche d'imprégnation hydrofuge et oléofuge, MasterProtect H 305 "MBCC de Sika", (rendement: 0,2 l/m²), pour la protection du béton ou mortier face à l'humidité, aux intempéries et aux gelées.
Inclut: Nettoyage de la surface support. Application du produit.
Critère pour le métré: Surface mesurée selon documentation graphique du Projet.
Critère pour le mémoire: On mesurera la surface réellement exécutée selon les spécifications du Projet.

| Code | U | Désignation | Quantité | Prix | Montant |
|---|---|---|---|---|---|
| mt27tsb030d | l | Imprégnation hydrofuge et oléofuge, MasterProtect H 305 "MBCC de Sika", incolore, à base d'alkoxysilane d'alkyle en base aqueuse, sans dissolvants, avec une profondeur de pénétration moyenne de 6,8 mm, repoussant l'eau et la saleté, avec propriétés thixotropiques, perméable à la vapeur d'eau, antimoisissure, avec effet préventif des efflorescences et avec résistance aux rayons UV et aux alcalis, pour application sur des surfaces en béton, mortier, briques en terre cuite ou pierre naturelle. (matériau) | 0.2 | 73.37 | 14.674 |
| mo038 | h | Compagnon professionnel III/CP2 peintre. (main-d'œuvre) | 0.407 | 57.66 | 23.468 |
| % | % | Frais de chantier des unités d'ouvrage | 2 % | 38.142 | 0.763 |
|  |  | Coûts directs |  |  | 38.905 |
