# Rapport d'intervention archéologique

- Propriété du fichier: CYPE INGENIEROS, S.A.
- Format: FIEBDC-3/2002
- Zone géographique: Maroc
- Devise: MAD
- Coûts indirects: 3.00 %
- Frais généraux: 13.00 %
- Bénéfice: 6.00 %
- TVA: 20.00 %

## P Interventions préalables

### PQ Travaux archéologiques

#### PQD Documentation de l'intervention archéologique

**PQD020** U Rapport d'intervention archéologique.
Rapport basique d'intervention archéologique réalisée dans des terrains où il existe des matériaux archéologiques documentés. Comprend le mémoire descriptif des travaux réalisés (4 copies), l'inventaire des matériaux récupérés, la documentation photographique et planimétrique, et l'expertise, conformément aux normes de l'organisme correspondant, promoteur de l'intervention.
Inclut: Déplacement sur chantier. Inspection visuelle et prise de données. Rédaction du rapport technique.
Critère pour le métré: Nombre d'unités prévues, selon documentation graphique du Projet.
Critère pour le mémoire: On mesurera le nombre d'unités réellement exécutées selon les spécifications du Projet.

| Code | U | Désignation | Quantité | Prix | Montant |
|---|---|---|---|---|---|
| mt51arq010 | U | Matériel fongible pour travaux d'archéologie. (matériau) | 0.325 | 8893.06 | 2890.24 |
| mt51arq020 | U | Matériel et outils pour travaux d'archéologie. (matériau) | 0.100 | 12783.78 | 1278.38 |
| mo000 | h | archéologue. (main-d'œuvre) | 30.803 | 71.93 | 2215.66 |
| mo057 | h | Ouvrier professionnel II/OP archéologue. (main-d'œuvre) | 30.803 | 59.34 | 1827.85 |
| % | % | Frais de chantier des unités d'ouvrage | 2 % | 8212.13 | 164.24 |
|  |  | Coûts directs |  |  | 8376.37 |
