# Contacteur heures creuses, modulaire

- Propriété du fichier: CYPE Ingenieros S.A.
- Format: FIEBDC-3/2016
- Logiciel: Générateur de prix de la construction. CYPE Ingenieros, S.A.
- Date: 19/06/2024
- Zone géographique: Maroc
- Devise: MAD
- Coûts indirects: 3 %
- Frais généraux: 13 %
- Bénéfice: 6 %
- TVA: 20 %

## T Équipements techniques

### TL Installations électriques

#### TLA Appareils modulaires de protection et commande

**TLA080** U Contacteur heures creuses, modulaire.
Contacteur heures creuses tripolaire (3P), 20A/400V, de 2 modules. Totalement monté, connecté et testé.
Inclut: Montage et connexion de l'élément.
Critère pour le métré: Nombre d'unités prévues, selon documentation graphique du Projet.
Critère pour le mémoire: On mesurera le nombre d'unités réellement exécutées selon les spécifications du Projet.

| Code | U | Désignation | Quantité | Prix | Montant |
|---|---|---|---|---|---|
| mt35cgm230b | U | Contacteur heures creuses tripolaire (3P), 20A/400V, de 2 modules, selon NF EN 61095. (matériau) | 1 | 821.03 | 821.030 |
| mo003 | h | Compagnon professionnel III/CP2 électricien. (main-d'œuvre) | 0.342 | 59.53 | 20.359 |
| % | % | Frais de chantier des unités d'ouvrage | 2 % | 841.389 | 16.828 |
|  |  | Coûts directs |  |  | 858.217 |

## Ressources

**mt35cgm230b** U Contacteur heures creuses tripolaire (3P), 20A/400V, de 2 modules, selon NF EN 61095
Données techniques: Coût énergétique 31.953 MJ; Émission de CO2 1.709 kg
Déchets:
- emballage: re150101 Emballages en papier et en carton. (composant de déchet); quantité 0.034 kg; Code CED 15 01 01; Masse de l'élément 1 kg; Volume 0.001333 m3
