# Vanne de régulation de pression

- Propriété du fichier: CYPE Ingenieros S.A.
- Format: FIEBDC-3/2016
- Logiciel: Générateur de prix de la construction. CYPE Ingenieros, S.A.
- Date: 06/11/2024
- Zone géographique: Maroc
- Devise: MAD
- Coûts indirects: 3 %
- Frais généraux: 13 %
- Bénéfice: 6 %
- TVA: 20 %

## T Équipements techniques

### TP Installations de distribution de l'eau

#### TPA Accessoires

**TPA080** U Vanne de régulation de pression.
Vanne de régulation de pression en laiton, de 3/4" DN 20 mm de diamètre, pression maximale d'entrée de 25 bar et pression de sortie réglable entre 1 et 6 bar. Comprend le manomètre, les éléments de montage et les autres accessoires nécessaires à son bon fonctionnement.
Inclut: Implantation. Connexion et contrôle de son bon fonctionnement.
Critère pour le métré: Nombre d'unités prévues, selon documentation graphique du Projet.
Critère pour le mémoire: On mesurera le nombre d'unités réellement exécutées selon les spécifications du Projet.

| Code | U | Désignation | Quantité | Prix | Montant |
|---|---|---|---|---|---|
| mt37svl020b | U | Vanne de régulation de pression en laiton, de 3/4" DN 20 mm de diamètre, pression maximale d'entrée de 25 bar et pression de sortie réglable entre 1 et 6 bar, température maximale de 80°C, avec raccords. (matériau) | 1 | 537.1 | 537.100 |
| mt42www041 | U | Manomètre avec bain de glycérine et diamètre de sphère de 100 mm, avec prise verticale, pour montage fileté de 1/4", échelle de pression de 0 à 10 bar. (matériau) | 1 | 592.66 | 592.660 |
| mt37www010 | U | Produits complémentaires pour installations de plomberie. (matériau) | 1 | 16.03 | 16.030 |
| mo008 | h | Compagnon professionnel III/CP2 plombier. (main-d'œuvre) | 0.142 | 59.53 | 8.453 |
| mo107 | h | Ouvrier professionnel II/OP plombier. (main-d'œuvre) | 0.142 | 51.22 | 7.273 |
| % | % | Frais de chantier des unités d'ouvrage | 2 % | 1161.516 | 23.230 |
|  |  | Coûts directs |  |  | 1184.746 |

## Ressources

**mt37svl020b** U Vanne de régulation de pression en laiton
Données techniques: Coût énergétique 0.039 MJ; Émission de CO2 0.061 kg
Déchets:
- emballage: re150101 Emballages en papier et en carton. (composant de déchet); quantité 0.072 kg; Code CED 15 01 01; Masse de l'élément 1 kg; Volume 0.001333 m3
