# Adaptateur de fibre optique

- Propriété du fichier: CYPE Ingenieros S.A.
- Format: FIEBDC-3/2016
- Logiciel: Générateur de prix de la construction. CYPE Ingenieros, S.A.
- Date: 19/06/2024
- Zone géographique: Maroc
- Devise: MAD
- Coûts indirects: 3 %
- Frais généraux: 13 %
- Bénéfice: 6 %
- TVA: 20 %

## T Équipements techniques

### TT Installations de télécommunication

#### TTI Réseaux de câbles à fibre optique

**TTI040** U Adaptateur de fibre optique.
Adaptateur avec connecteurs femelles, type SC/APC double, avec couvercle de protection avec ressort à une extrémité et couvercle amovible à l'autre extrémité.
Inclut: Mise en place. Connexion et contrôle de son bon fonctionnement.
Critère pour le métré: Nombre d'unités prévues, selon documentation graphique du Projet.
Critère pour le mémoire: On mesurera le nombre d'unités réellement exécutées selon les spécifications du Projet.

| Code | U | Désignation | Quantité | Prix | Montant |
|---|---|---|---|---|---|
| mt40fod032b | U | Adaptateur avec connecteurs femelles, type SC/APC double, avec couvercle de protection avec ressort à une extrémité et couvercle amovible à l'autre extrémité. (matériau) | 1 | 57.47 | 57.470 |
| mo001 | h | Compagnon professionnel III/CP2 installateur en télécommunications. (main-d'œuvre) | 0.059 | 59.53 | 3.512 |
| mo056 | h | Ouvrier professionnel II/OP installateur en télécommunications. (main-d'œuvre) | 0.059 | 51.22 | 3.022 |
| % | % | Frais de chantier des unités d'ouvrage | 2 % | 64.004 | 1.280 |
|  |  | Coûts directs |  |  | 65.284 |
