# Point d'accès à l'utilisateur (PAU) de fibre optique, préconnectorisé

- Propriété du fichier: CYPE Ingenieros S.A.
- Format: FIEBDC-3/2016
- Logiciel: Générateur de prix de la construction. CYPE Ingenieros, S.A.
- Date: 28/10/2025
- Zone géographique: Maroc
- Devise: MAD
- Coûts indirects: 3 %
- Frais généraux: 13 %
- Bénéfice: 6 %
- TVA: 20 %

## T Équipements techniques

### TT Installations de télécommunication

#### TTI Réseaux de câbles à fibre optique

**TTI090** U Point d'accès à l'utilisateur (PAU) de fibre optique, préconnectorisé.
Point d'accès à l'utilisateur (PAU) de fibre optique, préconnectorisé, composé de boîte en saillie en ABS, de 119x97x33 mm, couleur blanche, avec degrés de protection IP30 et IK07 avec 2 adaptateurs avec connecteurs femelles, type SC/APC simple avec couvercle de protection à une extrémité, avec une capacité allant jusqu'à 4 adaptateurs et câble diélectrique pour intérieurs de 75 m de longueur, de 2 fibres optiques monomode G657A2 et enveloppe de matériau thermoplastique ignifuge, sans halogènes, de 3,5 mm de diamètre, de faible atténuation et haute flexibilité, réaction au feu classe Dca-s2,d0,a1 selon FR EN 50575, avec connecteur mâle, type SC/APC simple, pour chaque fibre. Comprend les accessoires de montage et de fixation.
Inclut: Pose des câbles. Montage, connexion et contrôle de son bon fonctionnement.
Critère pour le métré: Nombre d'unités prévues, selon documentation graphique du Projet.
Critère pour le mémoire: On mesurera le nombre d'unités réellement exécutées selon les spécifications du Projet.

| Code | U | Désignation | Quantité | Prix | Montant |
|---|---|---|---|---|---|
| mt40fod037l | U | Point d'accès à l'utilisateur (PAU) de fibre optique, préconnectorisé, composé de boîte en saillie en ABS, de 119x97x33 mm, couleur blanche, avec degrés de protection IP30 et IK07 avec 2 adaptateurs avec connecteurs femelles, type SC/APC simple avec couvercle de protection à une extrémité, avec une capacité allant jusqu'à 4 adaptateurs et câble diélectrique pour intérieurs de 75 m de longueur, de 2 fibres optiques monomode G657A2 et enveloppe de matériau thermoplastique ignifuge, sans halogènes, de 3,5 mm de diamètre, de faible atténuation et haute flexibilité, réaction au feu classe Dca-s2,d0,a1 selon FR EN 50575, avec connecteur mâle, type SC/APC simple, pour chaque fibre, avec accessoires de montage et de fixation. (matériau) | 1 | 876.46 | 876.460 |
| mo001 | h | Compagnon professionnel III/CP2 installateur en télécommunications. (main-d'œuvre) | 0.62 | 64.2 | 39.804 |
| % | % | Frais de chantier des unités d'ouvrage | 2 % | 916.264 | 18.325 |
|  |  | Coûts directs |  |  | 934.589 |
