# Jardinière en résine phénolique

- Propriété du fichier: CYPE Ingenieros S.A.
- Format: FIEBDC-3/2016
- Logiciel: Générateur de prix de la construction. CYPE Ingenieros, S.A.
- Date: 19/06/2024
- Zone géographique: Maroc
- Devise: MAD
- Coûts indirects: 3 %
- Frais généraux: 13 %
- Bénéfice: 6 %
- TVA: 20 %

## M Mobilier urbain

### MF Fleurissement

#### MFB Jardinières

**MFB040** U Jardinière en résine phénolique.
Jardinière modèle Plaza "SANTA & COLE", de 120x120x80 cm, avec panneaux en résine phénolique de couleur marron et structure de profilés en acier avec protection anti-oxydante et peinture de couleur noire.
Inclut: Mise en place de la jardinière. Suppression et nettoyage du matériau excédant.
Critère pour le métré: Nombre d'unités prévues, selon documentation graphique du Projet.
Critère pour le mémoire: On mesurera le nombre d'unités réellement exécutées selon les spécifications du Projet.

| Code | U | Désignation | Quantité | Prix | Montant |
|---|---|---|---|---|---|
| mt52jsc030p | U | Jardinière modèle Plaza "SANTA & COLE", de 120x120x80 cm, avec panneaux en résine phénolique de couleur marron et structure de profilés en acier avec protection anti-oxydante et peinture de couleur noire, y compris fond de maille métallique galvanisée à chaud et bac intérieur en fibre de verre. (matériau) | 1 | 27377.22 | 27377.220 |
| mq04cag010a | h | Camion grue jusqu'à 6 t de charge maximale. (matériel) | 0.22 | 492.97 | 108.453 |
| mo041 | h | Compagnon professionnel III/CP2 VRD espaces publics. (main-d'œuvre) | 0.242 | 57.66 | 13.954 |
| mo087 | h | Ouvrier professionnel II/OP VRD espaces publics. (main-d'œuvre) | 0.242 | 51.29 | 12.412 |
| % | % | Frais de chantier des unités d'ouvrage | 2 % | 27512.039 | 550.241 |
|  |  | Coûts directs |  |  | 28062.280 |

## Ressources

**mt52jsc030p** U Jardinière modèle Plaza "SANTA & COLE"
Données techniques: Coût énergétique 2914.706 MJ; Émission de CO2 102.726 kg
Déchets:
- emballage: re150101 Emballages en papier et en carton. (composant de déchet); quantité 1.584 kg; Code CED 15 01 01; Masse de l'élément 1 kg; Volume 0.001333 m3
