# Potelet fixe, en fer

- Propriété du fichier: CYPE Ingenieros S.A.
- Format: FIEBDC-3/2016
- Logiciel: Générateur de prix de la construction. CYPE Ingenieros, S.A.
- Date: 19/06/2024
- Zone géographique: Maroc
- Devise: MAD
- Coûts indirects: 3 %
- Frais généraux: 13 %
- Bénéfice: 6 %
- TVA: 20 %

## M Mobilier urbain

### MS Potelets et parkings pour vélos

#### MSP Bornes et potelets

**MSP040** U Potelet fixe, en fer.
Potelet fixe prismatique, de 35x16x16 cm, en fer avec impression époxy et peinture au polyester en poudre couleur noire forge, fixé à une surface support avec du mortier cémenteux à prise rapide, Webertec Trafic "WEBER", couleur noire, composé de ciment, fumée de silice, fibres en acier, additifs spéciaux et granulats sélectionnés, avec une résistance à la compression à 28 jours supérieure ou égale à 30 N/mm², et éléments d'ancrage.
Critère d'évaluation économique: Le prix ne comprend pas la surface support.
Inclut: Implantation. Montage. Suppression et nettoyage du matériau excédant.
Critère pour le métré: Nombre d'unités prévues, selon documentation graphique du Projet.
Critère pour le mémoire: On mesurera le nombre d'unités réellement exécutées selon les spécifications du Projet.

| Code | U | Désignation | Quantité | Prix | Montant |
|---|---|---|---|---|---|
| mt52mug300t | U | Potelet fixe prismatique, de 35x16x16 cm, en fer avec impression époxy et peinture au polyester en poudre couleur noire forge, y compris les boulons d'ancrage. (matériau) | 1 | 976.02 | 976.020 |
| mt09moc140a | kg | Mortier cémenteux à prise rapide, Webertec Trafic "WEBER", couleur noire, composé de ciment, fumée de silice, fibres en acier, additifs spéciaux et granulats sélectionnés, avec une résistance à la compression à 28 jours supérieure ou égale à 30 N/mm², pour la réparation des revêtements en béton dans les zones de trafic routier. (matériau) | 0.2 | 18.45 | 3.690 |
| mo041 | h | Compagnon professionnel III/CP2 VRD espaces publics. (main-d'œuvre) | 0.484 | 57.66 | 27.907 |
| mo087 | h | Ouvrier professionnel II/OP VRD espaces publics. (main-d'œuvre) | 0.484 | 51.29 | 24.824 |
| % | % | Frais de chantier des unités d'ouvrage | 2 % | 1032.441 | 20.649 |
|  |  | Coûts directs |  |  | 1053.090 |

Déchets:
- pose: mt09moc140a; facteur de déchet 0.0063

## Ressources

**mt52mug300t** U Potelet fixe prismatique
Données techniques: Coût énergétique 315.568 MJ; Émission de CO2 20.513 kg
Déchets:
- emballage: re150101 Emballages en papier et en carton. (composant de déchet); quantité 1.32 kg; Code CED 15 01 01; Masse de l'élément 1 kg; Volume 0.001333 m3

**mt09moc140a** kg Mortier cémenteux à prise rapide
Données techniques: Coût énergétique 2.394 MJ; Émission de CO2 0.194 kg; Code CED 17 01 01; Masse de l'élément 1 kg; Volume 0.000667 m3
Déchets:
- emballage: re150101 Emballages en papier et en carton; quantité 0.014 kg
- emballage: re170201 Bois. (composant de déchet); quantité 0.001 kg; Code CED 17 02 01; Masse de l'élément 1 kg; Volume 0.000909 m3
- emballage: re170203 Plastique. (composant de déchet); quantité 0.003 kg; Code CED 17 02 03; Masse de l'élément 1 kg; Volume 0.001667 m3
