# Drainage sous radier, avec nappes à excroissances

- Propriété du fichier: CYPE INGENIEROS, S.A.
- Format: FIEBDC-3/2002
- Zone géographique: Maroc
- Devise: MAD
- Coûts indirects: 3.00 %
- Frais généraux: 13.00 %
- Bénéfice: 6.00 %
- TVA: 20.00 %

## E Enveloppe et finition extérieure

### EJ Étanchéité: drainages

#### EJF Fondations

**EJF010** m² Drainage sous radier, avec nappes à excroissances.
Drainage sous radier, avec nappe drainante à excroissances en polyéthylène haute densité (PEHD/HDPE), avec des excroissances de 7,5 mm de hauteur, résistance à la compression 150 kN/m² selon NF EN ISO 604, capacité de drainage 5 l/(s·m) et masse nominale 0,5 kg/m², préparée pour recevoir directement le béton du radier. Mise en place: avec des recouvrements à la base du radier, sur le terrain.
Inclut: Nettoyage et préparation de la surface. Mise en place de la nappe drainante. Résolution des points singuliers.
Critère pour le métré: Surface mesurée selon documentation graphique du Projet.
Critère pour le mémoire: On mesurera la surface réellement exécutée selon les spécifications du Projet, y compris les bords et les recouvrements.

| Code | U | Désignation | Quantité | Prix | Montant |
|---|---|---|---|---|---|
| mt14gdo010a | m² | Nappe drainante à excroissances en polyéthylène haute densité (PEHD/HDPE), avec des excroissances de 7,5 mm de hauteur, résistance à la compression 150 kN/m² selon NF EN ISO 604, capacité de drainage 5 l/(s·m) et masse nominale 0,5 kg/m². (matériau) | 1.100 | 28.54 | 31.39 |
| mo029 | h | Compagnon professionnel III/CP2 poseur de membranes d'étanchéité. (main-d'œuvre) | 0.055 | 57.66 | 3.17 |
| mo067 | h | Ouvrier professionnel II/OP poseur de membranes d'étanchéité. (main-d'œuvre) | 0.055 | 51.29 | 2.82 |
| % | % | Frais de chantier des unités d'ouvrage | 2 % | 37.38 | 0.75 |
|  |  | Coûts directs |  |  | 38.13 |
