# Structure support pour module solaire photovoltaïque, sur toiture terrasse

- Propriété du fichier: CYPE INGENIEROS, S.A.
- Format: FIEBDC-3/2002
- Zone géographique: Maroc
- Devise: MAD
- Coûts indirects: 3.00 %
- Frais généraux: 13.00 %
- Bénéfice: 6.00 %
- TVA: 20.00 %

## T Équipements techniques

### TL Installations électriques

#### TLS Électricité solaire photovoltaïque

**TLS030** U Structure support pour module solaire photovoltaïque, sur toiture terrasse.
Structure support pour module solaire photovoltaïque, en aluminium, sur toiture terrasse. Comprend les accessoires de montage et les éléments de fixation.
Inclut: Implantation. Montage et fixation.
Critère pour le métré: Nombre d'unités prévues, selon documentation graphique du Projet.
Critère pour le mémoire: On mesurera le nombre d'unités réellement exécutées selon les spécifications du Projet.

| Code | U | Désignation | Quantité | Prix | Montant |
|---|---|---|---|---|---|
| mt35sol007 | U | Structure support pour module solaire photovoltaïque, en aluminium, pour toiture terrasse, avec accessoires de montage et éléments de fixation. (matériau) | 1.000 | 1978.26 | 1978.26 |
| mo003 | h | Compagnon professionnel III/CP2 électricien. (main-d'œuvre) | 0.275 | 64.20 | 17.66 |
| mo102 | h | Ouvrier professionnel II/OP électricien. (main-d'œuvre) | 0.275 | 55.25 | 15.19 |
| % | % | Frais de chantier des unités d'ouvrage | 2 % | 2011.11 | 40.22 |
|  |  | Coûts directs |  |  | 2051.33 |
