# Extracteur éolien hybride

- Propriété du fichier: CYPE INGENIEROS, S.A.
- Format: FIEBDC-3/2002
- Zone géographique: Maroc
- Devise: MAD
- Coûts indirects: 3.00 %
- Frais généraux: 13.00 %
- Bénéfice: 6.00 %
- TVA: 20.00 %

## T Équipements techniques

### TV Climatisation et ventilation

#### TVA Distribution d'air

**TVA050** U Extracteur éolien hybride.
Extracteur éolien hybride, en aluminium (Dureté H-24) résistant à la corrosion, de 500 mm de diamètre nominal d'entrée, de 4275 m³/h de de débit d'air, 570 mm de diamètre et 525 mm de hauteur, résistance au vent jusqu'à 120 km/h, composé de chapeau tournant en aluminium, moteur de type EC basse consommation à actionnement automatique, de 74 W de puissance, pour alimentation à 230 V et 50/60 Hz de fréquence, degré de protection IP54, structure en acier galvanisé, roulements en acier inoxydable et ressort amortisseur en acier inoxydable, avec système de fixation des composants avec rivets en aluminium. Comprend les éléments de fixation.
Inclut: Implantation. Montage. Mise en place et fixation. Connexion et contrôle de son bon fonctionnement.
Critère pour le métré: Nombre d'unités prévues, selon documentation graphique du Projet.
Critère pour le mémoire: On mesurera le nombre d'unités réellement exécutées selon les spécifications du Projet.

| Code | U | Désignation | Quantité | Prix | Montant |
|---|---|---|---|---|---|
| mt42ecc110ic | U | Extracteur éolien hybride, en aluminium (Dureté H-24) résistant à la corrosion, de 500 mm de diamètre nominal d'entrée, de 4275 m³/h de de débit d'air, 570 mm de diamètre et 525 mm de hauteur, résistance au vent jusqu'à 120 km/h, composé de chapeau tournant en aluminium, moteur de type EC basse consommation à actionnement automatique, de 74 W de puissance, pour alimentation à 230 V et 50/60 Hz de fréquence, degré de protection IP54, structure en acier galvanisé, roulements en acier inoxydable et ressort amortisseur en acier inoxydable, avec système de fixation des composants avec rivets en aluminium, avec éléments de fixation. (matériau) | 1.000 | 10685.06 | 10685.06 |
| mo011 | h | Compagnon professionnel III/CP2 monteur. (main-d'œuvre) | 0.209 | 59.53 | 12.44 |
| mo080 | h | Ouvrier professionnel II/OP monteur. (main-d'œuvre) | 0.105 | 51.29 | 5.39 |
| % | % | Frais de chantier des unités d'ouvrage | 2 % | 10702.89 | 214.06 |
|  |  | Coûts directs |  |  | 10916.95 |
