# Couche principale d'une façade ventilée à ossature autoportante, avec contrecloison. Système Passivhaus "KNAUF"

- Propriété du fichier: CYPE INGENIEROS, S.A.
- Format: FIEBDC-3/2002
- Zone géographique: Maroc
- Devise: MAD
- Coûts indirects: 3.00 %
- Frais généraux: 13.00 %
- Bénéfice: 6.00 %
- TVA: 20.00 %

## E Enveloppe et finition extérieure

### EL Façades légères

#### ELB Systèmes de bardage constituant la paroi

**ELB040** m² Couche principale d'une façade ventilée à ossature autoportante, avec contrecloison. Système Passivhaus "KNAUF".
Couche principale d'une façade ventilée à ossature autoportante, avec contrecloison. Système Passivhaus "KNAUF", constitué de: STRUCTURE EXTÉRIEURE: structure métallique en acier Z4 (Z450) galvanisé spécial de rails de 100/40/0,7 mm GRC 0,70 et de montants de 100/50/1 mm GRC 1 avec une modulation de 600 mm et disposition normale "N"; PLAQUE EXTÉRIEURE: une plaque de ciment (une plaque type Aquapanel Outdoor, de 12,5 mm d'épaisseur); ISOLATION INTERMÉDIAIRE: panneau en laine de verre, non revêtu, fourni en rouleaux, Ultracoustic Plus R "KNAUF INSULATION", de 100 mm d'épaisseur, entre montants; MEMBRANE INTÉRIEURE POUR LE CONTRÔLE DU FLUX DE VAPEUR: frein-vapeur hygrovariable, en polyéthylène et polyamide renforcée avec des fibres de polyéthylène téréphtalate (PET), Siga Majrex "SIGA", de 0,3 mm d'épaisseur et 150 g/m²; PLAQUE INTERMÉDIAIRE: une plaque de plâtre (une plaque type Standard (A), de 12,5 mm d'épaisseur); STRUCTURE INTÉRIEURE: structure métallique en acier galvanisé de rails de 48/30 et de montants de 48/35 avec une modulation de 600 mm et disposition normale "N"; ISOLATION INTÉRIEURE: panneau en laine de verre, non revêtu, fourni en rouleaux, Ultracoustic Plus R "KNAUF INSULATION", de 50 mm d'épaisseur, entre montants; PLAQUES INTÉRIEURES: deux plaques de plâtre (deux plaques type Standard (A), de 12,5 mm d'épaisseur chaque plaque); ISOLATION EXTÉRIEURE: panneau en laine de verre, non revêtu, fourni en rouleaux, Naturoll 032 "KNAUF INSULATION", de 160 mm d'épaisseur, fixé mécaniquement; MEMBRANE EXTÉRIEURE POUR LE CONTRÔLE DU FLUX DE VAPEUR: écran hautement perméable à la vapeur d'eau, imperméable à l'eau de pluie, en polyester, Homeseal LDS 0,02 UV "KNAUF INSULATION", de 0,2 mm d'épaisseur et 270 g/m²; BARDAGE RAPPORTÉ VENTILÉ: de plaques en ciment Portland Aquapanel Outdoor "KNAUF" de 12,5x1200x2400 mm, revêtues d'une couche en fibre de verre imprégnée des deux côtés, mise en place avec des vis, via le système Aquapanel WL122C.es "KNAUF" avec DAU nº 12/074 C, sur l'ossature de soutien en acier galvanisé de rails horizontaux de 50/40/0,7 mm GRC 0,70 et de montants verticaux de 50/50/0,70 mm GRC 0,70 avec une modulation de 600 mm; imperméabilisation avec écran hautement perméable à la vapeur d'eau, imperméable à l'eau de pluie, Tyvek StuccoWrap, couche de base de mortier Aquapanel Outdoor, sur impression GRC, armé avec maille en fibre de verre Aquapanel Outdoor et couche de finition de mortier GRC finition en pierre, sur impression Fondo Pétreo GRC. Comprend les bandes acoustiques; le mortier adhésif Perlfix "KNAUF"; la pâte Jointfiller 24H "KNAUF" et la bande "KNAUF"; le ruban autoadhésif Siga Sicrall "KNAUF INSULATION" pour le scellement des joints; le ruban autoadhésif, Fentrim 20 "SIGA" et le ruban autoadhésif Fentrim IS 20 "SIGA", pour le scellement de rencontres périmétriques; les équerres de fixation et les équerres réglables pour l'ossature de soutien, la visserie pour la fixation des plaques, les fixations pour l'ancrage des profilés, le mortier Aquapanel Outdoor "KNAUF" et la bande Aquapanel "KNAUF", pour le traitement des joints, le profilé en PVC avec maille en fibre de verre anti-alcalin, "KNAUF", pour arrêt en liteau, et le ruban adhésif double face pour la fixation de l'écran hautement perméable à la vapeur d'eau.
Critère d'évaluation économique: Le prix comprend la résolution des baies de façade.
Inclut: Implantation de la structure métallique sur le sol et le plafond. Nivellement et nettoyage de la base. Mise en place de la bande acoustique. Fixation de la structure métallique extérieure. Passage des installations. Découpe des plaques. Mise en place et boulonnage sur la structure des plaques extérieures. Traitement des joints entre plaques extérieures. Découpe et préparation de l'isolant. Mise en place de l'isolant intermédiaire. Fixation sur la structure des plaques intermédiaires. Mise en place et fixation de la membrane intérieure pour le contrôle du flux de vapeur. Scellement de la membrane intérieure pour le contrôle du flux de vapeur. Résolution des liaisons. Fixation de la structure métallique intérieure. Mise en place de l'isolant intérieur. Mise en place et vissage à la structure des plaques intérieures. Traitement des joints entre plaques intérieures. Fixation de l'isolant extérieur. Fixation des équerres au support de base. Mise en place de la membrane extérieure pour le contrôle du flux de vapeur. Scellement de la membrane extérieure pour le contrôle du flux de vapeur. Fixation de l'ossature de soutien à la paroi principale et au plancher. Mise en place et boulonnage des plaques à la sous-structure support. Traitement des joints. Réalisation de tous les travaux nécessaires pour la résolution des ouvertures. Mise en place du profilé d'arrêt pour l'appui de fenêtre. Mise en place du profilé d'arrêt en linteau. Application de la couche d'impression. Extension de la couche de mortier base et mise en place de la maille de renfort. Application de la couche d'impression. Mise en place du profilé de protection pour la couche de finition. Application de la couche de mortier.
Critère pour le métré: Surface mesurée selon documentation graphique du Projet, sans dupliquer les coins ni les rencontres, en déduisant les ouvertures de surface supérieure à 2 m².
Critère pour le mémoire: On mesurera la surface réellement exécutée selon les spécifications du Projet, sans dupliquer les coins ni les rencontres, en déduisant les ouvertures de surface supérieure à 2 m², en ajoutant en échange la surface de la partie intérieure du vide, correspondant au développement des jambages et des linteaux.

| Code | U | Désignation | Quantité | Prix | Montant |
|---|---|---|---|---|---|
| mt15kbv050d | m² | Écran hautement perméable à la vapeur d'eau, imperméable à l'eau de pluie, en polyester, Homeseal LDS 0,02 UV "KNAUF INSULATION", de 0,2 mm d'épaisseur et 270 g/m², 0,02 m d'épaisseur de la couche d'air équivalente à la diffusion de la vapeur d'eau, selon NF EN 1931, étanchéité à l'eau classe W1 selon NF EN 1928, Euroclasse B-s1, d0 de réaction au feu, selon NF EN 13501-1, avec résistance aux rayons UV, intervalle de température de travail de -30 à 80°C. (matériau) | 1.100 | 89.08 | 97.99 |
| mt16lki050a | m² | Panneau en laine de verre, non revêtu, fourni en rouleaux, Naturoll 032 "KNAUF INSULATION", de 160 mm d'épaisseur, selon NF EN 13162, avec certificat de qualité de l'air intérieur Eurofins Gold, résistance thermique 5 m²K/W, conductivité thermique 0,032 W/(mK), Euroclasse A1 de réaction au feu selon NF EN 13501-1, avec code de désignation MW-EN 13162-T4-WS-WL(P)-AFr5, d'application comme isolation thermique et acoustique en cloisons et doublages en plâtre, murs verticaux et cloisons de maçonnerie. Les résines employées dans la fabrication ne contiennent ni formaldéhyde, ni phénols (E-Technology). (matériau) | 1.000 | 283.39 | 283.39 |
| mt16aaa020ab | U | Fixation mécanique pour panneaux isolants de laine minérale, placés directement sur la surface support. (matériau) | 4.000 | 2.74 | 10.96 |
| mt12pak060g | kg | Mortier de joints Aquapanel Outdoor "KNAUF", couleur grise. (matériau) | 1.200 | 22.55 | 27.06 |
| mt12pak050d | m | Bande de joints Aquapanel "KNAUF". (matériau) | 4.200 | 4.22 | 17.72 |
| mt12pak040v | U | Vis autoforeuse Aquapanel Maxi TB "KNAUF" 4,2x25. (matériau) | 40.000 | 0.15 | 6.00 |
| mt12pak010n | m² | Plaque en ciment Portland Aquapanel Outdoor "KNAUF" de 12,5x1200x2400 mm, revêtue d'une couche en fibre de verre imprégnée des deux côtés. (matériau) | 2.100 | 227.05 | 476.81 |
| mt12pck020d | m | Bande acoustique de dilatation, autoadhésive, en mousse de polyuréthane à cellules fermées "KNAUF", de 3,2 mm d'épaisseur et 95 mm de largeur, résistance thermique 0,10 m²K/W, conductivité thermique 0,032 W/(mK). (matériau) | 2.200 | 5.18 | 11.40 |
| mt12psg220 | U | Fixation composée d'une cheville et d'une vis 5x27. (matériau) | 5.510 | 0.73 | 4.02 |
| mt12pak020c | m | Rail 100/40/0,7 mm GRC 0,7 "KNAUF" en acier Z4 (Z450) galvanisé spécial, pour système Aquapanel Outdoor. Selon NF DTU 25.41 P1-2 et NF EN 14195. (matériau) | 0.700 | 44.00 | 30.80 |
| mt12pak030ib | m | Montant 100/50/1 mm GRC 1 "KNAUF" en acier Z4 (Z450) galvanisé spécial, pour système Aquapanel Outdoor. Selon NF DTU 25.41 P1-2 et NF EN 14195. (matériau) | 2.000 | 70.95 | 141.90 |
| mt16lki020bea | m² | Panneau en laine de verre, non revêtu, fourni en rouleaux, Ultracoustic Plus R "KNAUF INSULATION", de 100 mm d'épaisseur, selon NF EN 13162, avec certificat de qualité de l'air intérieur Eurofins Gold, résistance thermique 2,85 m²K/W, conductivité thermique 0,035 W/(mK), Euroclasse A1 de réaction au feu selon NF EN 13501-1, avec code de désignation MW-EN 13162-T4-WS-WL(P)-AFr5, d'application comme isolation thermique et acoustique en cloisons et doublages en plâtre, murs verticaux et cloisons de maçonnerie. Les résines employées dans la fabrication ne contiennent ni formaldéhyde, ni phénols (E-Technology). (matériau) | 1.000 | 89.91 | 89.91 |
| mt12ppk010aa | m² | Plaque de plâtre A / NF EN 520 - 1200 / longueur / 12,5 / à bords longitudinaux amincis, Standard "KNAUF"; Euroclasse A2-s1, d0 de réaction au feu, selon NF EN 13501-1. (matériau) | 3.150 | 46.96 | 147.92 |
| mt15kbv055a | m² | Frein-vapeur hygrovariable, en polyéthylène et polyamide renforcée avec des fibres de polyéthylène téréphtalate (PET), Siga Majrex "SIGA", de 0,3 mm d'épaisseur et 150 g/m², de 0,8 à 35 m d'épaisseur de la couche d'air équivalente à la diffusion de la vapeur d'eau, selon NF EN 1931, étanchéité à l'eau classe W1 selon NF EN 1928, Euroclasse E de réaction au feu, selon NF EN 13501-1, avec résistance aux rayons UV de 3 mois, intervalle de température de travail de -40 à 80°C. (matériau) | 1.000 | 41.84 | 41.84 |
| mt15kbv060h | m | Ruban autoadhésif, Siga Sicrall "KNAUF INSULATION", avec adhésif acrylique sans dissolvants et couche de séparation en papier siliconé, 8 m d'épaisseur de la couche d'air équivalente à la diffusion de la vapeur d'eau, selon NF EN 1931, avec résistance aux rayons UV, intervalle de température de travail de -30 à 80°C. (matériau) | 1.000 | 9.46 | 9.46 |
| mt15kbv065a | m | Ruban autoadhésif, Fentrim 20 "SIGA", 0,02 m d'épaisseur de la couche d'air équivalente à la diffusion de la vapeur d'eau, selon NF EN 1931, Euroclasse E de réaction au feu, selon NF EN 13501-1. (matériau) | 0.700 | 35.86 | 25.10 |
| mt15kbv065b | m | Ruban autoadhésif, Fentrim IS 20 "SIGA", 0,02 m d'épaisseur de la couche d'air équivalente à la diffusion de la vapeur d'eau, selon NF EN 1931, Euroclasse E de réaction au feu, selon NF EN 13501-1. (matériau) | 2.000 | 19.92 | 39.84 |
| mt12pck020b | m | Bande acoustique de dilatation, autoadhésive, en mousse de polyuréthane à cellules fermées "KNAUF", de 3,2 mm d'épaisseur et 50 mm de largeur, résistance thermique 0,10 m²K/W, conductivité thermique 0,032 W/(mK). (matériau) | 1.200 | 2.80 | 3.36 |
| mt12pfk020b | m | Rail 48/30 "KNAUF" en acier galvanisé, selon NF DTU 25.41 P1-2 et NF EN 14195. (matériau) | 0.700 | 15.35 | 10.75 |
| mt12pfk010b | m | Montant 48/35 "KNAUF" en acier galvanisé, selon NF DTU 25.41 P1-2 et NF EN 14195. (matériau) | 2.000 | 18.53 | 37.06 |
| mt16lki020baa | m² | Panneau en laine de verre, non revêtu, fourni en rouleaux, Ultracoustic Plus R "KNAUF INSULATION", de 50 mm d'épaisseur, selon NF EN 13162, avec certificat de qualité de l'air intérieur Eurofins Gold, résistance thermique 1,4 m²K/W, conductivité thermique 0,035 W/(mK), Euroclasse A1 de réaction au feu selon NF EN 13501-1, avec code de désignation MW-EN 13162-T4-WS-WL(P)-AFr5, d'application comme isolation thermique et acoustique en cloisons et doublages en plâtre, murs verticaux et cloisons de maçonnerie. Les résines employées dans la fabrication ne contiennent ni formaldéhyde, ni phénols (E-Technology). (matériau) | 1.000 | 43.46 | 43.46 |
| mt12ptk010cc | U | Vis autoforeuse TN "KNAUF" 3,5x25. (matériau) | 7.000 | 0.11 | 0.77 |
| mt12ptk010cf | U | Vis autoforeuse TN "KNAUF" 3,5x45. (matériau) | 15.000 | 0.16 | 2.40 |
| mt12pck010a | m | Bande microperforée en papier "KNAUF" de 50 mm de largeur, selon NF EN 13963. (matériau) | 1.600 | 0.51 | 0.82 |
| mt12pik010e | kg | Pâte à joints Jointfiller 24H "KNAUF", Euroclasse A2-s1, d0 de réaction au feu, selon NF EN 13501-1, intervalle de température de travail de 5 à 30°C, pour application manuelle avec bande à joint, selon NF EN 13963. (matériau) | 0.500 | 10.57 | 5.29 |
| mt12pik015d | kg | Mortier adhésif Perlfix "KNAUF", à prise rapide (30 minutes), Euroclasse A1 de réaction au feu, selon NF EN 13501-1, intervalle de température de travail de 5 à 30°C, pour application manuelle, selon NF EN 13963. (matériau) | 0.100 | 5.09 | 0.51 |
| mt12pak150z | U | Équerre de fixation "KNAUF", en acier galvanisé, de 107x65x150x2 mm. (matériau) | 0.460 | 21.13 | 9.72 |
| mt12pak150G | U | Équerre réglable "KNAUF", en acier galvanisé, de 57x65x150x2 mm. (matériau) | 1.390 | 14.45 | 20.09 |
| mt12pak020a | m | Rail 50/40/0,7 mm GRC 0,7 "KNAUF" en acier Z4 (Z450) galvanisé spécial, pour système Aquapanel Outdoor. Selon NF DTU 25.41 P1-2 et NF EN 14195. (matériau) | 0.350 | 31.72 | 11.10 |
| mt12pak030ga | m | Montant 50/50/0,7 mm GRC 0,7 "KNAUF" en acier Z4 (Z450) galvanisé spécial, pour système Aquapanel Outdoor. Selon NF DTU 25.41 P1-2 et NF EN 14195. (matériau) | 2.000 | 37.75 | 75.50 |
| mt15mkv010 | m² | Écran hautement perméable à la vapeur d'eau imperméable à l'eau de pluie, en polyéthylène tissé non filé, Tyvek StuccoWrap "KNAUF", de 0,22 mm d'épaisseur et 82 g/m², de 0,03 m d'épaisseur de la couche d'air équivalente à la diffusion de la vapeur d'eau, selon NF EN 1931, étanchéité à l'eau classe W1 selon NF EN 1928, (Euroclasse E de réaction au feu, selon NF EN 13501-1), à placer dans des systèmes de façades et des bardages Aquapanel, fourni en rouleaux de 1,50x75 m, selon NF EN 13859-2. (matériau) | 1.100 | 59.84 | 65.82 |
| mt12pak041d | U | Vis autoforeuse en acier inoxydable AISI 304, JT4-6 5,5x22 "KNAUF", avec tête hexagonale; pour fixation des profilés de montage sur les équerres de fixation. (matériau) | 2.780 | 5.66 | 15.73 |
| mt12pak041a | U | Vis autoforeuse en acier inoxydable AISI 304, JT4-4 4,8x19 "KNAUF", avec tête hexagonale; pour fixation des profilés de montage sur les équerres réglables. (matériau) | 0.920 | 4.12 | 3.79 |
| mt12pak100g | m² | Maille en fibre de verre Aquapanel Outdoor "KNAUF", couleur blanche. (matériau) | 1.100 | 18.33 | 20.16 |
| mt12pak090g | kg | Mortier Aquapanel Outdoor "KNAUF", couleur blanche. (matériau) | 6.300 | 14.86 | 93.62 |
| mt12pak085d | l | Impression incolore au siloxane GRC "KNAUF". (matériau) | 0.200 | 38.36 | 7.67 |
| mt12pak120 | kg | Impression à base de copolymères acryliques modifiés Fondo Pétreo GRC "KNAUF", couleur à choisir, pour mortier de finition en pierre. (matériau) | 0.140 | 36.25 | 5.08 |
| mt12pak130 | kg | Mortier GRC "KNAUF", à base de copolymères acryliques modifiés avec du siloxane, finition en pierre, couleur à choisir. (matériau) | 2.500 | 40.29 | 100.73 |
| mt28fvk030 | m | Profilé en PVC avec maille en fibre de verre anti-alcalin, "KNAUF", pour arrêt en liteau, fourni en barres de 2,5 m de longueur. (matériau) | 0.170 | 8.94 | 1.52 |
| mt15pdw100a | m | Ruban adhésif double face, avec adhésif acrylique, de 50 mm de largeur, avec résistance aux rayons UV, intervalle de température de travail de -20 à 100°C, fournie en rouleaux de 50 m de longueur. (matériau) | 1.500 | 14.86 | 22.29 |
| mo054 | h | Compagnon professionnel III/CP2 poseur d'isolants rigides ou flexibles. (main-d'œuvre) | 0.909 | 59.53 | 54.11 |
| mo101 | h | Ouvrier professionnel II/OP poseur d'isolants rigides ou flexibles. (main-d'œuvre) | 0.726 | 51.29 | 37.24 |
| mo053 | h | Compagnon professionnel III/CP2 plaquiste. (main-d'œuvre) | 1.490 | 59.53 | 88.70 |
| mo100 | h | Ouvrier professionnel II/OP plaquiste. (main-d'œuvre) | 1.603 | 51.29 | 82.22 |
| mo052 | h | Compagnon professionnel III/CP2 poseur de systèmes de façades préfabriqués. (main-d'œuvre) | 0.620 | 59.53 | 36.91 |
| mo099 | h | Ouvrier professionnel II/OP poseur de systèmes de façades préfabriqués. (main-d'œuvre) | 0.620 | 51.29 | 31.80 |
| % | % | Frais de chantier des unités d'ouvrage | 2 % | 2350.34 | 47.01 |
|  |  | Coûts directs |  |  | 2397.35 |
