# Essai non destructif: ultrasons

- Propriété du fichier: CYPE INGENIEROS, S.A.
- Format: FIEBDC-3/2002
- Zone géographique: Maroc
- Devise: MAD
- Coûts indirects: 3.00 %
- Frais généraux: 13.00 %
- Bénéfice: 6.00 %
- TVA: 20.00 %

## Q Contrôle de qualité et essais

### QE Structures en béton

#### QEI Essais informatifs

**QEI070** U Essai non destructif: ultrasons.
Essai non destructif consistant à déterminer la vitesse de propagation des impulsions ultrasoniques dans poutre existant, à l'aide d'ultrasons, en mesurant le temps de parcours d'une onde ultrasonique dans le béton, entre un émetteur et un récepteur placés sur sa surface, pour obtenir la qualité et l'homogénéité du béton durci. Comprend le déplacement au chantier.
Inclut: Déplacement sur chantier. Réalisation de l'essai.
Critère pour le métré: Nombre d'unités prévues, selon documentation graphique du Projet.

| Code | U | Désignation | Quantité | Prix | Montant |
|---|---|---|---|---|---|
| mt49hpa070d | U | Essai pour déterminer la vitesse de propagation des impulsions ultrasoniques dans une poutre, via l'utilisation d'ultrasons, selon NF EN 12504-4, comprend le déplacement au site. (matériau) | 1.000 | 99.60 | 99.60 |
| % | % | Frais de chantier des unités d'ouvrage | 2 % | 99.60 | 1.99 |
|  |  | Coûts directs |  |  | 101.59 |
