# Installation intérieure de gaz dans local

- Propriété du fichier: CYPE INGENIEROS, S.A.
- Format: FIEBDC-3/2002
- Zone géographique: Maroc
- Devise: MAD
- Coûts indirects: 3.00 %
- Frais généraux: 13.00 %
- Bénéfice: 6.00 %
- TVA: 20.00 %

## T Équipements techniques

### TG Installations de gaz

#### TGI Installation intérieure

**TGI040** U Installation intérieure de gaz dans local.
Installation intérieure de gaz dans un local, pour raccorder 2 appareils, réalisée avec une tuyauterie de cuivre, avec gaine plastique, qui connecte la vanne de local privé avec chacun des appareils à gaz, composée des tronçons suivants: tronçon commun de 22 mm de diamètre et 10 m de longueur et 2 ramifications à chaque consommation, de 22 mm de diamètre et 8 m de longueur et de 22 mm de diamètre et 7 m de longueur. Comprend les vannes mâle-mâle de connexion d'appareil pour la coupure d'approvisionnement en gaz, avec patte et connexion par joint plat, la pâte de remplissage et les éléments de fixation, placés via soudure par capillarité.
Critère d'évaluation économique: Le prix ne comprend pas le robinet de logement.
Inclut: Implantation du parcours des tuyauteries et de la situation des vannes. Mise en place de la gaine. Mise en place et fixation des tubes et des vannes. Montage, connexion et contrôle de son bon fonctionnement.
Critère pour le métré: Nombre d'unités prévues, selon documentation graphique du Projet.
Critère pour le mémoire: On mesurera le nombre d'unités réellement exécutées selon les spécifications du Projet.

| Code | U | Désignation | Quantité | Prix | Montant |
|---|---|---|---|---|---|
| mt43tco010dg | m | Tube en cuivre étiré à froid sans soudure, diamètre D=20/22 mm et 1 mm d'épaisseur, selon NF EN 1057, avec le prix augmenté de 30% pour cause d'accessoires et pièces spéciales. (matériau) | 25.000 | 44.20 | 1105.00 |
| mt35aia090ad | m | Tube rigide en PVC, branchable, courbable à chaud, de couleur noire, de 32 mm de diamètre nominal, pour climatisation fixe en surface. Résistance à la compression 1250 N, résistance à l'impact 2 joules, température de travail -5°C jusqu'à 60°C, avec degré de protection IP547 selon NF EN 60529, propriétés électriques: isolant, non propagateur de la flamme. Selon NF EN 61386-1 et NF EN 61386-22. Comprend les colliers, les éléments de fixation et les accessoires (courbes, manchons, tés, coudes et courbes flexibles). (matériau) | 20.000 | 42.63 | 852.60 |
| mt27tec020 | kg | Pâte hydrofuge. (matériau) | 0.800 | 6.89 | 5.51 |
| mt43acv010c | U | Vanne mâle-mâle avec patte et connexions par joint plat, avec filet cylindrique GAS de 3/4" de diamètre, selon NF EN 331. (matériau) | 2.000 | 117.45 | 234.90 |
| mo010 | h | Compagnon professionnel III/CP2 installateur de gaz. (main-d'œuvre) | 6.436 | 64.20 | 413.19 |
| mo109 | h | Ouvrier professionnel II/OP installateur de gaz. (main-d'œuvre) | 6.436 | 55.25 | 355.59 |
| % | % | Frais de chantier des unités d'ouvrage | 2 % | 2966.79 | 59.34 |
|  |  | Coûts directs |  |  | 3026.13 |
