# Extincteur portable à eau pulvérisée avec additifs AFFF, avec pression incorporée

- Propriété du fichier: CYPE INGENIEROS, S.A.
- Format: FIEBDC-3/2002
- Zone géographique: Maroc
- Devise: MAD
- Coûts indirects: 3.00 %
- Frais généraux: 13.00 %
- Bénéfice: 6.00 %
- TVA: 20.00 %

## T Équipements techniques

### TI Protections contre les incendies

#### TIX Extincteurs

**TIX080** U Extincteur portable à eau pulvérisée avec additifs AFFF, avec pression incorporée.
Extincteur portable à eau pulvérisée avec additifs AFFF, avec pression incorporée avec azote, avec 9 litres d'agent extincteur, d'efficacité 27A-233B-75F, avec corps en acier avec revêtement intérieur résistant à la corrosion et finition extérieure avec peinture époxy couleur rouge, tube de sonde, vanne à levier, goupille de sécurité, manomètre, base en plastique et tuyau avec embout diffuseur. Comprend le support et les accessoires de montage.
Inclut: Mise en place et fixation du support. Mise en place de l'extincteur.
Critère pour le métré: Nombre d'unités prévues, selon documentation graphique du Projet.
Critère pour le mémoire: On mesurera le nombre d'unités réellement mises en place selon les spécifications du Projet.

| Code | U | Désignation | Quantité | Prix | Montant |
|---|---|---|---|---|---|
| mt41ixa110d | U | Extincteur portable à eau pulvérisée avec additifs AFFF, avec pression incorporée avec azote, avec 9 litres d'agent extincteur, d'efficacité 27A-233B-75F, avec corps en acier avec revêtement intérieur résistant à la corrosion et finition extérieure avec peinture époxy couleur rouge, tube de sonde, vanne à levier, goupille de sécurité, manomètre, base en plastique et tuyau avec embout diffuseur, avec support et accessoires de montage, selon NF EN 3. (matériau) | 1.000 | 674.83 | 674.83 |
| mo113 | h | Ouvrier d'exécution I/OE1 construction. (main-d'œuvre) | 0.531 | 48.31 | 25.65 |
| % | % | Frais de chantier des unités d'ouvrage | 2 % | 700.48 | 14.01 |
|  |  | Coûts directs |  |  | 714.49 |
