# Module solaire photovoltaïque intégré dans parapet

- Propriété du fichier: CYPE Ingenieros S.A.
- Format: FIEBDC-3/2016
- Logiciel: Générateur de prix de la construction. CYPE Ingenieros, S.A.
- Date: 17/09/2024
- Zone géographique: Maroc
- Devise: MAD
- Coûts indirects: 3 %
- Frais généraux: 13 %
- Bénéfice: 6 %
- TVA: 20 %

## T Équipements techniques

### TL Installations électriques

#### TLS Électricité solaire photovoltaïque

**TLS120** U Module solaire photovoltaïque intégré dans parapet.
Module solaire photovoltaïque à cellules en silicium monocristallin, puissance maximale (Wp) 65 W, tension à pleine puissance (Vmp) 6,91 V, intensité à pleine puissance (Imp) 9,45 A, tension dans circuit ouvert (Voc) 8,14 V, intensité de court-circuit (Isc) 9,92 A, efficacité 15,56%, 12 cellules de 156x156 mm, vitre extérieure en verre trempé de 6 mm d'épaisseur, couche adhésive de butyral de polyvinyle (PVB), couche postérieure en verre trempé de 6 mm d'épaisseur, température de travail -40°C jusqu'à 85°C, dimensions 700x600x14 mm, résistance à la charge du vent 245 kg/m², résistance à la charge de la neige 551 kg/m², poids 13,94 kg, avec boîte de connexions avec diodes, câbles polarisés de 4 mm² de section et 900 mm de longueur et connecteurs MC4. Installation sur parapet. Comprend les accessoires de montage et le matériel de connexion électrique.
Critère d'évaluation économique: Le prix ne comprend pas la structure support.
Inclut: Montage, connexion et contrôle de son bon fonctionnement.
Critère pour le métré: Nombre d'unités prévues, selon documentation graphique du Projet.
Critère pour le mémoire: On mesurera le nombre d'unités réellement exécutées selon les spécifications du Projet.

| Code | U | Désignation | Quantité | Prix | Montant |
|---|---|---|---|---|---|
| mt35sol210aa | U | Module solaire photovoltaïque à cellules en silicium monocristallin, pour intégration dans le parapet, puissance maximale (Wp) 65 W, tension à pleine puissance (Vmp) 6,91 V, intensité à pleine puissance (Imp) 9,45 A, tension dans circuit ouvert (Voc) 8,14 V, intensité de court-circuit (Isc) 9,92 A, efficacité 15,56%, 12 cellules de 156x156 mm, vitre extérieure en verre trempé de 6 mm d'épaisseur, couche adhésive de butyral de polyvinyle (PVB), couche postérieure en verre trempé de 6 mm d'épaisseur, température de travail -40°C jusqu'à 85°C, dimensions 700x600x14 mm, résistance à la charge du vent 245 kg/m², résistance à la charge de la neige 551 kg/m², poids 13,94 kg, avec boîte de connexions avec diodes, câbles polarisés de 4 mm² de section et 900 mm de longueur et connecteurs MC4. (matériau) | 1 | 2372.62 | 2372.620 |
| mo003 | h | Compagnon professionnel III/CP2 électricien. (main-d'œuvre) | 0.192 | 59.53 | 11.430 |
| mo102 | h | Ouvrier professionnel II/OP électricien. (main-d'œuvre) | 0.192 | 51.22 | 9.834 |
| % | % | Frais de chantier des unités d'ouvrage | 2 % | 2393.884 | 47.878 |
|  |  | Coûts directs |  |  | 2441.762 |
