# Faux plafond continu

- Propriété du fichier: CYPE INGENIEROS, S.A.
- Format: FIEBDC-3/2002
- Zone géographique: Maroc
- Coûts indirects: 3.00 %
- Frais généraux: 13.00 %
- Bénéfice: 6.00 %
- TVA: 20.00 %

## F Aménagements et finitions

### FL Revêtements de plafonds

#### FLN Plafonds suspendus non démontables

**FLN160** m² Faux plafond continu, situé à une hauteur supérieure ou égale à 4 m, lisse, système Placo Hydro Premium "PLACO", constitué d'une plaque de ciment Aquaroc 13 "PLACO", de 12,5x1200x2500 mm, boulonnée à une structure portante de profilés primaires F530 "PLACO".
Fourniture et montage d'un faux plafond continu, situé à une hauteur supérieure ou égale à 4 m, lisse, système Placo Hydro Premium "PLACO", constitué d'une plaque de ciment Aquaroc 13 "PLACO", de 12,5x1200x2500 mm, boulonnée à une structure portante de profilés primaires F530 "PLACO". Comprend les fixations, les éléments de suspension, la visserie, la résolution du périmètre et des points particuliers, le traitement des joints avec un adhésif et une bande à joints, et les accessoires de montage. Totalement terminé et prêt pour être imprimé et revêtu.
Inclut: Implantation des axes de la structure métallique. Signalisation des points d'ancrage au plancher ou à l'élément support. Nivellement et suspension des profilés primaires. Boulonnage et mise en place des plaques. Traitement des joints.
Critère de métré de projet: Surface mesurée entre les parements, selon documentation graphique du Projet, sans déduire les ouvertures pour les installations.
Critère de mesure de l'ouvrage: On mesurera la surface réellement exécutée selon les spécifications du Projet

| Code | U | Désignation | Quantité | Prix | Montant |
|---|---|---|---|---|---|
| mt12ple010b | U | Tige filetée galvanisée "PLACO", de 6 mm de diamètre et 1000 mm de longueur. (matériau) | 1.800 | 0.98 | 1.76 |
| mt12ple020a | U | Crochet d'accroche F-530 "PLACO". (matériau) | 1.800 | 0.32 | 0.58 |
| mt12plp010 | m | Profilé métallique en acier galvanisé, F-530 "PLACO", fabriqué par laminage à froid, de 3000 mm de longueur, 45x18 mm de section et 0,6 mm d'épaisseur, pour la réalisation de doublages autoportants et plafonds, selon NF DTU 25.41 P1-2 et NF EN 14195. (matériau) | 3.000 | 1.10 | 3.30 |
| mt12ple030a | U | Pièce de raccord F-530 "PLACO". (matériau) | 0.160 | 0.28 | 0.04 |
| mt12plt030d | U | Vis autoforeuse à tôle, TRPF 13 "PLACO", de 13 mm de longueur. (matériau) | 1.000 | 0.03 | 0.03 |
| mt12plq010c | m² | Plaque de ciment à rendement élevé, Aquaroc 13 "PLACO", de 12,5x1200x2500 mm. (matériau) | 1.030 | 26.84 | 27.65 |
| mt12plq020a | U | Vis THTPF 25 "PLACO", avec tête en trompette, de 25 mm de longueur, pour installation de plaques de ciment sur des profilés. (matériau) | 15.000 | 0.04 | 0.60 |
| mt12plq030 | U | Cartouche de 310 cm³ d'adhésif de haute résistance, Aquaroc "PLACO", pour traitement des joints. (matériau) | 0.500 | 11.87 | 5.94 |
| mt12plj030 | m | Ruban auto-adhésif en maille de fibre de verre, "PLACO", pour renfort des joints. (matériau) | 2.800 | 0.06 | 0.17 |
| op00fre010 |  | Fraiseuse. | 1.000 | 0.00 | 0.00 |
| op00ato010 |  | Tournevis. | 1.000 | 0.00 | 0.00 |
| mo015 | h | Compagnon professionnel III/CP2 monteur de faux plafonds en plaques de plâtre. (main-d'œuvre) | 0.257 | 4.39 | 1.13 |
| mo082 | h | Ouvrier professionnel II/OP monteur de faux plafonds en plaques de plâtre. (main-d'œuvre) | 0.257 | 3.77 | 0.97 |
| % | % | Coûts directs complémentaires | 2 % | 42.17 | 0.84 |
|  |  | Coûts directs |  |  | 43.01 |
