# Jeu de deux panneaux en acier inoxydable pour piscine

- Propriété du fichier: CYPE INGENIEROS, S.A.
- Format: FIEBDC-3/2002
- Zone géographique: Maroc
- Coûts indirects: 3.00 %
- Frais généraux: 13.00 %
- Bénéfice: 6.00 %
- TVA: 20.00 %

## A VRD et aménagements extérieurs

### AP Piscines

#### APA Accessoires

**APA020** U Jeu de deux panneaux en acier inoxydable pour piscine.
Fourniture et mise en place d'un jeu de deux rampes pour sortie de piscine réalisées avec un tube de 43 mm de diamètre en acier inoxydable AISI-316 de finition polie brillante, avec platines, joints élastiques, chevilles d'ancrage, vis et embellisseurs. Comprend la connexion à la prise de terre indépendante avec une plaque en acier galvanisé, le câble de cuivre de 35 mm2, les assemblages par soudure aluminothermique, l'inspection de vérification et le pont de test. Totalement monté et testé.
Inclut: Montage du point de mise à terre. Mise en place et fixation des accessoires et des pièces spéciales.
Critère de métré de projet: Nombre d'unités prévues, selon documentation graphique du Projet.
Critère de mesure de l'ouvrage: On mesurera le nombre d'unités réellement exécutées selon les spécifications du Projet.

| Code | U | Désignation | Quantité | Prix | Montant |
|---|---|---|---|---|---|
| mt35ttc010f | m | Conducteur de cuivre nu, de 35 mm². (matériau) | 6.000 | 9.19 | 55.14 |
| mt35tte030a | U | Plaque en acier galvanisé pour prise de terre, de 500x500x3 mm, avec borne de liaison. (matériau) | 1.000 | 40.76 | 40.76 |
| mt47pep020b | U | Jeu de deux mains courantes pour sortie de piscine réalisées avec tube de 43 mm de diamètre en acier inoxydable AISI-316, finition polie brillante, avec platines joints élastiques, chevilles d'ancrage, vis et enjoliveurs. (matériau) | 1.000 | 256.35 | 256.35 |
| mt09moe040 | U | Mortier expansif. (matériau) | 2.000 | 3.68 | 7.36 |
| mt35www020 | U | Produits complémentaires pour installations de prise de terre. (matériau) | 2.000 | 1.44 | 2.88 |
| mo003 | h | Compagnon professionnel III/CP2 électricien. (main-d'œuvre) | 1.004 | 4.39 | 4.41 |
| mo102 | h | Ouvrier professionnel II/OP électricien. (main-d'œuvre) | 1.004 | 3.76 | 3.78 |
| mo020 | h | Compagnon professionnel III/CP2 VRD espaces privés. (main-d'œuvre) | 1.673 | 4.25 | 7.11 |
| mo087 | h | Ouvrier professionnel II/OP VRD espaces publics. (main-d'œuvre) | 1.673 | 3.77 | 6.31 |
| % | % | Coûts directs complémentaires | 2 % | 384.10 | 7.68 |
|  |  | Coûts directs |  |  | 391.78 |
