# Bord de piscine avec pièces d'arrêt préfabriquées en béton, de 60x100 cm, couleur blanc, finition bouchardée

- Propriété du fichier: CYPE INGENIEROS, S.A.
- Format: FIEBDC-3/2002
- Zone géographique: Maroc
- Coûts indirects: 3.00 %
- Frais généraux: 13.00 %
- Bénéfice: 6.00 %
- TVA: 20.00 %

## A VRD et aménagements extérieurs

### AP Piscines

#### APL Plages de piscines

**APL010** m Bord de piscine avec pièces d'arrêt préfabriquées en béton, de 60x100 cm, couleur blanc, finition bouchardée.
Réalisation d'un bord de piscine avec pièces d'arrêt, préfabriquées en béton, antiglissantes, de 60x100 cm, couleur blanc, finition bouchardée, placé avec du mortier de ciment, confectionné sur chantier, dosage 1:6. Comprend le traitement des joints, le montage et la mise en place.
Inclut: Implantation des pièces. Mise en place des pièces alignées avec du mortier, avec une légère pente vers l'extérieur. Remplissage des joints et nettoyage des pièces.
Critère de métré de projet: Longueur moyenne selon documentation graphique du Projet.
Critère de mesure de l'ouvrage: On mesurera la longueur réellement exécutée selon les spécifications du Projet.

| Code | U | Désignation | Quantité | Prix | Montant |
|---|---|---|---|---|---|
| mt47prp050f | m | Arrêt de piscine, préfabriqué en béton, antiglissante, de 60x100 cm, couleur blanc, finition bouchardée. (matériau) | 1.050 | 51.85 | 54.44 |
| mt08aaa010a | m³ | Eau. (matériau) | 0.006 | 1.55 | 0.01 |
| mt01arg005a | t | Sable de carrière, pour mortier préparé sur chantier. (matériau) | 0.024 | 16.29 | 0.39 |
| mt08cem000a | kg | Ciment gris en sacs. (matériau) | 3.750 | 0.11 | 0.41 |
| mt09moe030 | m³ | Mortier spécial extra-fin. (matériau) | 0.001 | 127.58 | 0.13 |
| mq06hor010 | h | Bétonnière. (matériel) | 0.011 | 1.22 | 0.01 |
| mo041 | h | Compagnon professionnel III/CP2 VRD espaces publics. (main-d'œuvre) | 0.184 | 4.25 | 0.78 |
| mo087 | h | Ouvrier professionnel II/OP VRD espaces publics. (main-d'œuvre) | 0.192 | 3.77 | 0.72 |
| % | % | Coûts directs complémentaires | 2 % | 56.89 | 1.14 |
|  |  | Coûts directs |  |  | 58.03 |
