# Labourage du terrain

- Propriété du fichier: CYPE INGENIEROS, S.A.
- Format: FIEBDC-3/2002
- Zone géographique: Maroc
- Devise: MAD
- Coûts indirects: 3.00 %
- Frais généraux: 13.00 %
- Bénéfice: 6.00 %
- TVA: 20.00 %

## A VRD et aménagements extérieurs

### AV Espaces verts et mobilier urbain

#### AVP Préparation du terrain

**AVP040** m² Labourage du terrain.
Charrue du terrain lâche ou compact, jusqu'à une profondeur de 20 cm, avec des moyens mécaniques, via tracteur agricole équipé de rotovateur, en effectuant deux passages croisés.
Inclut: Labourage du terrain. Signalisation et protection du terrain.
Critère pour le métré: Surface mesurée en projection horizontale, selon documentation graphique du Projet.
Critère pour le mémoire: On mesurera, en projection horizontale, la surface réellement exécutée selon les spécifications du Projet.

| Code | U | Désignation | Quantité | Prix | Montant |
|---|---|---|---|---|---|
| mq09tra010 | h | Tracteur agricole, de 37 kW, équipé de rotovateur. (matériel) | 0.045 | 386.17 | 17.38 |
| % | % | Frais de chantier des unités d'ouvrage | 2 % | 17.38 | 0.35 |
|  |  | Coûts directs |  |  | 17.73 |
