# Creusement du terrain lâche ou compact, jusqu'à une profondeur de 20 cm, avec des moyens manuels, via pic et houe, jusqu'à réduire complètement les mottes

- Propriété du fichier: CYPE INGENIEROS, S.A.
- Format: FIEBDC-3/2002
- Zone géographique: Maroc
- Devise: MAD
- Coûts indirects: 3.00 %
- Frais généraux: 13.00 %
- Bénéfice: 6.00 %
- TVA: 20.00 %

## A VRD et aménagements extérieurs

### AV Espaces verts et mobilier urbain

#### AVP Préparation du terrain

**AVP040** m² Creusement du terrain lâche ou compact, jusqu'à une profondeur de 20 cm, avec des moyens manuels, via pic et houe, jusqu'à réduire complètement les mottes.
Creusement du terrain lâche ou compact, jusqu'à une profondeur de 20 cm, avec des moyens manuels, via pic et houe, jusqu'à réduire complètement les mottes.
Inclut: Labourage du terrain. Signalisation et protection du terrain.
Critère de métré de projet: Surface mesurée en projection horizontale, selon documentation graphique du Projet.
Critère de mesure de l'ouvrage: On mesurera, en projection horizontale, la surface réellement exécutée selon les spécifications du Projet.

| Code | U | Désignation | Quantité | Prix | Montant |
|---|---|---|---|---|---|
| mo086 | h | Ouvrier professionnel II/OP jardinier. (main-d'œuvre) | 0.133 | 43.31 | 5.76 |
| % | % | Frais de chantier des unités d'ouvrage | 2 % | 5.76 | 0.12 |
|  |  | Coûts directs |  |  | 5.88 |
