# Arrêt de balcon de marbre Crème Perlée, de 21 à 25 cm de largeur et 3 cm d'épaisseur

- Propriété du fichier: CYPE INGENIEROS, S.A.
- Format: FIEBDC-3/2002
- Zone géographique: Maroc
- Coûts indirects: 3.00 %
- Frais généraux: 13.00 %
- Bénéfice: 6.00 %
- TVA: 20.00 %

## E Enveloppe et finition extérieure

### EC Éléments complémentaires de façade

#### ECA Arrêts de balcons

**ECA010** m Arrêt de balcon de marbre Crème Perlée, de 21 à 25 cm de largeur et 3 cm d'épaisseur.
Réalisation d'arrêt de balcon de marbre Crème Perlée, de 21 à 25 cm de largeur et 3 cm d'épaisseur, avec larmier, face et bord droit polis, placé avec une couche de mortier de ciment, confectionné sur chantier, avec additif hydrofuge, dosage 1:4, en créant une pente suffisante pour l'évacuation de l'eau. Comprend jointoiement entre pièces et les liaisons avec les murs avec du mortier de joints spécial pour revêtement de pierre naturelle.
Inclut: Implantation des pièces. Mise en place de règles et de fils d'aplomb fixés au mur. Mise en place, aplomb, nivellement et alignement. Jointoiement et nettoyage.
Critère de métré de projet: Longueur moyenne par son plus grand développement linéaire, selon documentation graphique du Projet.
Critère de mesure de l'ouvrage: On mesurera, par son plus grand développement linéaire, la longueur réellement exécutée selon les spécifications du Projet, y compris la longueur qui pourrait être perdue dans les onglets.

| Code | U | Désignation | Quantité | Prix | Montant |
|---|---|---|---|---|---|
| mt20zpn010kb | m | Arrêt de balcon de marbre Crème Perlée, de 21 à 25 cm de largeur et 3 cm d'épaisseur, avec larmier, face et bord droit polis, selon NF EN 771-6. (matériau) | 1.050 | 18.43 | 19.35 |
| mt08aaa010a | m³ | Eau. (matériau) | 0.006 | 1.55 | 0.01 |
| mt01arg005a | t | Sable de carrière, pour mortier préparé sur chantier. (matériau) | 0.009 | 16.29 | 0.15 |
| mt08cem000a | kg | Ciment gris en sacs. (matériau) | 2.280 | 0.11 | 0.25 |
| mt08adt010 | kg | Additif hydrofuge pour imperméabilisation des mortiers ou des bétons. (matériau) | 0.046 | 1.24 | 0.06 |
| mt09mcr220 | kg | Mortier de jointoiement pour revêtements, intérieurs et extérieurs, en pierre naturelle, polie ou à polir, constitué de ciment, granulats à base de poussière de marbre, pigments résistants aux alcalis et additifs spéciaux. (matériau) | 0.019 | 1.86 | 0.04 |
| mq06hor010 | h | Bétonnière. (matériel) | 0.010 | 1.22 | 0.01 |
| op00sie030 |  | Scie à disque de diamant, pour table de travail, à coupe humide. | 1.000 | 0.00 | 0.00 |
| mo020 | h | Compagnon professionnel III/CP2 construction. (main-d'œuvre) | 0.297 | 46.88 | 13.92 |
| mo113 | h | Ouvrier d'exécution I/OE1 construction. (main-d'œuvre) | 0.384 | 39.17 | 15.04 |
| % | % | Coûts directs complémentaires | 2 % | 48.83 | 0.98 |
|  |  | Coûts directs |  |  | 49.81 |
