# Couvre-poteau en béton polymère à surface polie, couleur à choisir, de 35x35 cm

- Propriété du fichier: CYPE INGENIEROS, S.A.
- Format: FIEBDC-3/2002
- Zone géographique: Maroc
- Coûts indirects: 3.00 %
- Frais généraux: 13.00 %
- Bénéfice: 6.00 %
- TVA: 20.00 %

## E Enveloppe et finition extérieure

### EC Éléments complémentaires de façade

#### ECC Chaperons et couvre-poteaux

**ECC020** U Couvre-poteau en béton polymère à surface polie, couleur à choisir, de 35x35 cm.
Réalisation de couvre-poteau en béton polymère à surface polie, couleur à choisir, de 35x35 cm, avec ancrage métallique en acier inoxydable, placé avec une couche de mortier de ciment, confectionné sur chantier, avec additif hydrofuge, dosage 1:3, avec une épaisseur de 15 mm, sur laquelle sont introduits les ancrages métalliques. Comprend le scellage avec un mastic de polyuréthane de grande flexibilité.
Inclut: Implantation de la pièce. Mise en place, aplomb, nivellement et alignement de la pièce. Nettoyage.
Critère de métré de projet: Nombre d'unités prévues, selon documentation graphique du Projet.
Critère de mesure de l'ouvrage: On mesurera le nombre d'unités réellement exécutées selon les spécifications du Projet.

| Code | U | Désignation | Quantité | Prix | Montant |
|---|---|---|---|---|---|
| mt08aaa010a | m³ | Eau. (matériau) | 0.006 | 1.55 | 0.01 |
| mt01arg005a | t | Sable de carrière, pour mortier préparé sur chantier. (matériau) | 0.004 | 16.29 | 0.07 |
| mt08cem000a | kg | Ciment gris en sacs. (matériau) | 1.238 | 0.11 | 0.14 |
| mt08adt010 | kg | Additif hydrofuge pour imperméabilisation des mortiers ou des bétons. (matériau) | 0.025 | 1.24 | 0.03 |
| mt20wwa040 | kg | Adhésif cémenteux flexible et de grande adhérence. (matériau) | 0.645 | 0.49 | 0.32 |
| mt20aho030j | U | Couvre-poteau en béton polymère à surface polie, couleur à choisir, de 35x35 cm, avec ancrage métallique en acier inoxydable. (matériau) | 1.000 | 35.46 | 35.46 |
| mq06hor010 | h | Bétonnière. (matériel) | 0.005 | 1.22 | 0.01 |
| op00amo010 |  | Rectifieuse ou scie radiale. | 1.000 | 0.00 | 0.00 |
| mo020 | h | Compagnon professionnel III/CP2 construction. (main-d'œuvre) | 0.318 | 46.88 | 14.91 |
| mo113 | h | Ouvrier d'exécution I/OE1 construction. (main-d'œuvre) | 0.358 | 39.17 | 14.02 |
| % | % | Coûts directs complémentaires | 2 % | 64.97 | 1.30 |
|  |  | Coûts directs |  |  | 66.27 |
