# Gargouille en béton polymère, de couleur gris, de 100x350 mm de section, placée avec adhésif cémenteux

- Propriété du fichier: CYPE INGENIEROS, S.A.
- Format: FIEBDC-3/2002
- Zone géographique: Maroc
- Coûts indirects: 3.00 %
- Frais généraux: 13.00 %
- Bénéfice: 6.00 %
- TVA: 20.00 %

## E Enveloppe et finition extérieure

### EC Éléments complémentaires de façade

#### ECG Gargouilles

**ECG010** U Gargouille en béton polymère, de couleur gris, de 100x350 mm de section, placée avec adhésif cémenteux.
Réalisation de gargouille en béton polymère, de couleur gris, de 100x350 mm de section, à surface polie et base rectangulaire, avec larmier inférieure, placée avec une couche d'adhésif cémenteux flexible. Comprend le nivellement et l'arrêt de l'imperméabilisation si nécessaire.
Inclut: Implantation des pièces. Mise en place, aplomb, nivellement et alignement. Scellage des joints et nettoyage.
Critère de métré de projet: Nombre d'unités prévues, selon documentation graphique du Projet.
Critère de mesure de l'ouvrage: On mesurera le nombre d'unités réellement exécutées selon les spécifications du Projet.

| Code | U | Désignation | Quantité | Prix | Montant |
|---|---|---|---|---|---|
| mt20wwa040 | kg | Adhésif cémenteux flexible et de grande adhérence. (matériau) | 0.300 | 0.49 | 0.15 |
| mt20ghp010b | U | Gargouille en béton polymère, de couleur gris, de 100x350 mm de section, à surface polie et base rectangulaire, avec larmier inférieure. (matériau) | 1.000 | 5.39 | 5.39 |
| mt20wwa035 | U | Pot d'apprêt pour mastics (250 cm³). (matériau) | 0.016 | 5.24 | 0.08 |
| mt20wwa030 | U | Pot de mastic de polyuréthane imperméable (310 cm³). (matériau) | 0.032 | 5.14 | 0.16 |
| op00amo010 |  | Rectifieuse ou scie radiale. | 1.000 | 0.00 | 0.00 |
| mo020 | h | Compagnon professionnel III/CP2 construction. (main-d'œuvre) | 0.182 | 46.88 | 8.53 |
| mo113 | h | Ouvrier d'exécution I/OE1 construction. (main-d'œuvre) | 0.182 | 39.17 | 7.13 |
| % | % | Coûts directs complémentaires | 2 % | 21.44 | 0.43 |
|  |  | Coûts directs |  |  | 21.87 |
