# Démontage d'un store de de 3 à 6 m² de surface situé en façade et fixé au parement par vissage, avec des moyens manuels et charge manuelle des décombres dans le camion ou la benne

- Propriété du fichier: CYPE INGENIEROS, S.A.
- Format: FIEBDC-3/2002
- Zone géographique: Maroc
- Coûts indirects: 3.00 %
- Frais généraux: 13.00 %
- Bénéfice: 6.00 %
- TVA: 20.00 %

## E Enveloppe et finition extérieure

### EM Menuiseries extérieures

#### EMD Démolition

**EMD070** U Démontage d'un store de de 3 à 6 m² de surface situé en façade et fixé au parement par vissage, avec des moyens manuels et charge manuelle des décombres dans le camion ou la benne.
Démontage d'un store de de 3 à 6 m² de surface, des ferrures et des éléments de fixation, situé en façade et fixé au parement par vissage, avec moyens manuels, sans détériorer les éléments constructifs auxquels il est fixé. Comprend le nettoyage, l'entassement, le retrait et la charge manuelle de décombres dans le camion ou la benne.
Inclut: Démontage des éléments. Retrait et entassement du matériau démonté. Nettoyage des restes d'ouvrage. Charge du matériau démonté et des restes d'ouvrage dans le camion ou la benne.
Critère de métré de projet: Nombre d'unités prévues, selon documentation graphique du Projet.
Critère de mesure de l'ouvrage: On mesurera le nombre d'unités réellement démontées selon les spécifications du Projet.

| Code | U | Désignation | Quantité | Prix | Montant |
|---|---|---|---|---|---|
| mo017 | h | Compagnon professionnel III/CP2 menuisier PVC et métal. (main-d'œuvre) | 0.702 | 3.92 | 2.75 |
| mo057 | h | Ouvrier professionnel II/OP menuisier PVC et métal. (main-d'œuvre) | 0.702 | 3.44 | 2.41 |
| % | % | Coûts directs complémentaires | 2 % | 5.16 | 0.10 |
|  |  | Coûts directs |  |  | 5.26 |
