# Retrait d'une menuiserie en bois de porte avec blindage d'entrée au logement

- Propriété du fichier: CYPE INGENIEROS, S.A.
- Format: FIEBDC-3/2002
- Zone géographique: Maroc
- Coûts indirects: 3.00 %
- Frais généraux: 13.00 %
- Bénéfice: 6.00 %
- TVA: 20.00 %

## E Enveloppe et finition extérieure

### EM Menuiseries extérieures

#### EMD Démolition

**EMD090** m² Retrait d'une menuiserie en bois de porte avec blindage d'entrée au logement, cadres ou précadres, dormants, couvre-joints, vantail et charnières, poignée et serrure, avec moyens manuels, et charge manuelle des décombres dans le camion ou la benne.
Retrait d'une menuiserie en bois de porte avec blindage d'entrée au logement, cadres ou précadres, dormants, couvre-joints, vantail et charnières, poignée et serrure, avec des moyens manuels, sans détériorer la parement auquel elle est fixée. Comprend le nettoyage, l'entassement, le retrait et la charge manuelle des décombres dans le camion ou la benne.
Inclut: Démontage des éléments. Enlèvement et entassement du matériau démonté. Nettoyage des restes d'ouvrage. Charge du matériau démonté et des restes d'ouvrage dans le camion ou la benne.
Critère de métré de projet: Surface mesurée selon documentation graphique du Projet.
Critère de mesure de l'ouvrage: On mesurera la surface réellement démontée selon les spécifications du Projet.

| Code | U | Désignation | Quantité | Prix | Montant |
|---|---|---|---|---|---|
| mo111 | h | Ouvrier d'exécution I/OE1 VRD espaces privés. (main-d'œuvre) | 0.310 | 3.22 | 1.00 |
| mo110 | h | Ouvrier d'exécution I/OE2 VRD espaces privés. (main-d'œuvre) | 0.310 | 3.34 | 1.04 |
| % | % | Coûts directs complémentaires | 2 % | 2.04 | 0.04 |
|  |  | Coûts directs |  |  | 2.08 |
