# Volet roulant à lames d'aluminium injecté de 44 mm

- Propriété du fichier: CYPE INGENIEROS, S.A.
- Format: FIEBDC-3/2002
- Zone géographique: Maroc
- Coûts indirects: 3.00 %
- Frais généraux: 13.00 %
- Bénéfice: 6.00 %
- TVA: 20.00 %

## E Enveloppe et finition extérieure

### EM Menuiseries extérieures

#### EMK Fermetures

**EMK010** m² Volet roulant à lames d'aluminium injecté de 44 mm.
Fourniture et montage d'un volet roulant à lames d'aluminium injecté de 44 mm, équipé de tous ses accessoires (axe, poulies, guides, arrêts, sangle et enrouleur), dans un coffre de volet déjà réalisé. Totalement montée et testée.
Inclut: Introduction du volet roulant par les profilés guides sur toute la longueur de ceux-ci. Emboîtement de l'axe du rouleau dans les supports disposés dans le coffre du volet roulant. Fixation de la sangle à la caisse. Enroulement du volet roulant. Fixation de la sangle à l'enrouleur. Mise en place de l'enrouleur dans la boîte correspondante.
Critère de métré de projet: Surface du vide à fermer, mesurée selon documentation graphique du Projet.
Critère de mesure de l'ouvrage: On mesurera, avec les dimensions du vide, la surface réellement exécutée selon les spécifications du Projet.

| Code | U | Désignation | Quantité | Prix | Montant |
|---|---|---|---|---|---|
| mt25per010b | m² | Volet roulant à lames en aluminium injecté de 44 mm de hauteur, équipée de tous ses accessoires (axe, poulie, sangle et enrouleur), selon NF EN 13659. (matériau) | 1.100 | 28.39 | 31.23 |
| op00ato010 |  | Tournevis. | 1.000 | 0.00 | 0.00 |
| mo010 | h | Compagnon professionnel III/CP2 monteur. (main-d'œuvre) | 0.178 | 3.99 | 0.71 |
| mo078 | h | Ouvrier professionnel II/OP monteur. (main-d'œuvre) | 0.178 | 3.42 | 0.61 |
| % | % | Coûts directs complémentaires | 2 % | 32.55 | 0.65 |
|  |  | Coûts directs |  |  | 33.20 |
