# Couche séparatrice en toiture terrasse: film de polyéthylène de 0,15 mm d'épaisseur et 138 g/m² de masse surfacique, Mise en place: avec des recouvrements, directamente bajo la couche de protection

- Propriété du fichier: CYPE INGENIEROS, S.A.
- Format: FIEBDC-3/2002
- Zone géographique: Maroc
- Devise: MAD
- Coûts indirects: 3.00 %
- Frais généraux: 13.00 %
- Bénéfice: 6.00 %
- TVA: 20.00 %

## E Enveloppe et finition extérieure

### ET Couvertures de toitures terrasses

#### ETI Points singuliers

**ETI190** m² Couche séparatrice en toiture terrasse: film de polyéthylène de 0,15 mm d'épaisseur et 138 g/m² de masse surfacique, Mise en place: avec des recouvrements, directamente bajo la couche de protection.
Couche séparatrice en toiture terrasse: film de polyéthylène de 0,15 mm d'épaisseur et 138 g/m² de masse surfacique, Mise en place: avec des recouvrements, directamente bajo la couche de protection.
Inclut: Mise en place de la couche séparatrice.
Critère pour le métré: Surface mesurée selon documentation graphique du Projet.
Critère pour le mémoire: On mesurera la surface réellement exécutée selon les spécifications du Projet, y compris les bords et les recouvrements.

| Code | U | Désignation | Quantité | Prix | Montant |
|---|---|---|---|---|---|
| mt16png010c | m² | Film de polyéthylène de 0,15 mm d'épaisseur et 138 g/m² de masse surfacique. (matériau) | 1.100 | 4.02 | 4.42 |
| mo029 | h | Compagnon professionnel III/CP2 poseur de membranes d'étanchéité. (main-d'œuvre) | 0.022 | 49.29 | 1.08 |
| mo067 | h | Ouvrier professionnel II/OP poseur de membranes d'étanchéité. (main-d'œuvre) | 0.044 | 43.76 | 1.93 |
| % | % | Frais de chantier des unités d'ouvrage | 2 % | 7.43 | 0.15 |
|  |  | Coûts directs |  |  | 7.58 |
