# Système "MasterSeal Roof 2110 "BASF" d'étanchéité liquide de toitures

- Propriété du fichier: CYPE INGENIEROS, S.A.
- Format: FIEBDC-3/2002
- Zone géographique: Maroc
- Devise: MAD
- Coûts indirects: 3.00 %
- Frais généraux: 13.00 %
- Bénéfice: 6.00 %
- TVA: 20.00 %

## E Enveloppe et finition extérieure

### ET Couvertures de toitures terrasses

#### ETS Systèmes

**ETS040** m² Système "MasterSeal Roof 2110 "BASF" d'étanchéité liquide de toitures, de 2 à 2,5 mm d'épaisseur totale, sur surface support en béton ou en mortier, constitué de membrane élastique imperméabilisante à deux composants, MasterSeal M 800 "BASF", appliquée avec un système de projection mécanique à chaud, impression préalable avec MasterSeal P 770 "BASF", durcie superficiel par saupoudrage avec granulat de quartz naturel, MasterTop F5 "BASF"; et scellage de l'imperméabilisation avec deux couches de scellant de couleur grise RAL 7032, MasterSeal TC 259 "BASF".
Système "MasterSeal Roof 2110 "BASF" d'étanchéité liquide de toitures, de 2 à 2,5 mm d'épaisseur totale, sur surface support en béton ou en mortier, constitué de membrane élastique imperméabilisante à deux composants, MasterSeal M 800 "BASF", appliquée avec un système de projection mécanique à chaud, impression préalable avec MasterSeal P 770 "BASF", durcie superficiel par saupoudrage avec granulat de quartz naturel, MasterTop F5 "BASF"; et scellage de l'imperméabilisation avec deux couches de scellant de couleur grise RAL 7032, MasterSeal TC 259 "BASF".
Inclut: Nettoyage de la surface support. Application de la couche d'apprêt. Saupoudrage de granulat de silice. Application de la couche d'apprêt qui agit comme pont d'adhérence. Résolution des points singuliers. Application mécanique à chaud de l'imperméabilisant. Application de la couche de scellage.
Critère de métré de projet: Surface mesurée en projection horizontale, selon documentation graphique du Projet, à partir des faces intérieures des parapets ou des acrotères qui la délimitent.
Critère de mesure de l'ouvrage: On mesurera, en projection horizontale, la surface réellement exécutée selon les spécifications du Projet, à partir des faces intérieures des parapets ou des acrotères qui la délimitent.

| Code | U | Désignation | Quantité | Prix | Montant |
|---|---|---|---|---|---|
| mt15bas120k | kg | Impression transparente, MasterSeal P 770 "BASF", à deux composants, avec technologie Xolutec, à appliquer sur surface support en béton, en mortier ou métallique avec brosse ou rouleau. (matériau) | 0.300 | 143.43 | 43.03 |
| mt15bas130c | kg | Granulat de quartz naturel, MasterTop F5 "BASF", de granulométrie comprise entre 0,4 et 1,0 mm, à utiliser comme charge minérale en combinaison avec des résines époxy ou polyuréthane. (matériau) | 1.000 | 9.91 | 9.91 |
| mt15bas120o | kg | Impression transparente, MasterSeal P 691 "BASF", à base de résine de polyuréthane monocomposant et dissolvants, à appliquer sur PVC, EPDM, bois, polyester ou fibrociment, sur membranes projetées type MasterSeal ou comme pont d'adhérence avec râteau en caoutchouc et rouleau à poils courts. (matériau) | 0.100 | 206.11 | 20.61 |
| mt15bas350a | kg | Membrane élastique imperméabilisante à deux composants à base de polyuréthane et polyurée, MasterSeal M 800 "BASF", perméable à la vapeur d'eau, à appliquer par système de projection mécanique à chaud. (matériau) | 2.200 | 115.84 | 254.85 |
| mt15bas150c | kg | Scellant de couleur grise RAL 7032, MasterSeal TC 259 "BASF", composé de polyuréthane aliphatique monocomposant et dissolvants, avec résistance aux rayons UV, à appliquer comme couche de finition élastique pour la protection face aux intempéries, dans le système MasterSeal Roof d'imperméabilisation visible de toitures. (matériau) | 0.200 | 205.04 | 41.01 |
| mq06pyp010 | h | Machine à projecter des produits d'étanchéité liquide à haute temperature. (matériel) | 0.200 | 20.14 | 4.03 |
| op00tal020 |  | Malaxeur éléctrique. | 1.000 | 0.00 | 0.00 |
| mo032 | h | Compagnon professionnel III/CP2 poseur de produits imperméabilisants. (main-d'œuvre) | 0.277 | 47.69 | 13.21 |
| mo070 | h | Ouvrier professionnel II/OP poseur de produits imperméabilisants. (main-d'œuvre) | 0.277 | 43.31 | 12.00 |
| % | % | Frais de chantier des unités d'ouvrage | 2 % | 398.65 | 7.97 |
|  |  | Coûts directs |  |  | 406.62 |
