# Imperméabilisation de toitures

- Propriété du fichier: CYPE INGENIEROS, S.A.
- Format: FIEBDC-3/2002
- Zone géographique: Maroc
- Coûts indirects: 3.00 %
- Frais généraux: 13.00 %
- Bénéfice: 6.00 %
- TVA: 20.00 %

## E Enveloppe et finition extérieure

### ET Couvertures de toitures terrasses

#### ETS Systèmes

**ETS050** m² Imperméabilisation de toitures, réalisée avec le système visible Coniroof 2150 "BASF Construction Chemical", avec le DITE-04/0036, de 2 à 2,5 mm d'épaisseur totale, constitué de: membrane d'imperméabilisant liquide, Conipur M 864 FL "BASF Construction Chemical", de couleur gris, appliquée et étendue avec une truelle dentée; et couche de finition avec scellant couleur à choisir, Conipur TC 459 "BASF Construction Chemical", appliquée au pinceau, au rouleau ou au pistolet; impression préalable avec Mastertop P 621 "BASF Construction Chemical", appliquée avec brosse, rouleau ou pistolet, et saupoudrage postérieur de granulats de quartz, Mastertop F5 "BASF Construction Chemical", sur surface support cémenteuse (non comprise dans ce prix).
Réalisation d'une imperméabilisation de toitures, réalisée avec le système visible Coniroof 2150 "BASF Construction Chemical", avec le DITE-04/0036, de 2 à 2,5 mm d'épaisseur totale, constitué de: membrane d'imperméabilisant liquide, Conipur M 864 FL "BASF Construction Chemical", de couleur gris, à deux composants à base de résine de polyuréthane, appliquée et étendue avec une truelle dentée; et couche de finition avec scellant couleur à choisir, Conipur TC 459 "BASF Construction Chemical", composé de polyuréthane aliphatique monocomposant et dissolvants, appliquée au pinceau, au rouleau ou au pistolet. Comprend le nettoyage et la préparation de la surface support cémenteuse, application d'impression transparent, Mastertop P 621 "BASF Construction Chemical", à deux composants à base de résine époxy, avec brosse, rouleau ou pistolet, et saupoudrage postérieur de granulats de quartz, Mastertop F5 "BASF Construction Chemical"; et la résolution des points singuliers.
Inclut: Nettoyage et préparation de la surface support. Application de la couche d'apprêt. Réalisation de la membrane. Résolution des points particuliers. Application de la couche de scellage.
Critère de métré de projet: Surface mesurée en projection horizontale, selon documentation graphique du Projet, à partir des faces intérieures des garde-corps ou des acrotères qui la délimitent.
Critère de mesure de l'ouvrage: On mesurera, en projection horizontale, la surface réellement exécutée selon les spécifications du Projet, à partir des faces intérieures des garde-corps ou des acrotères qui la délimitent.

| Code | U | Désignation | Quantité | Prix | Montant |
|---|---|---|---|---|---|
| mt15bas120a | kg | Impression transparent, Mastertop P 621 "BASF Construction Chemical", à deux composants à base de résine époxy, à appliquer sur surface support cémenteuse. (matériau) | 0.300 | 20.67 | 6.20 |
| mt15bas130c | kg | Granulat de quartz naturel, Mastertop F5 "BASF Construction Chemical", de granulométrie comprise entre 0,4 et 1,0 mm, à utiliser comme charge minérale en combinaison avec des résines époxy ou polyuréthane. (matériau) | 1.000 | 0.73 | 0.73 |
| mt15bas160b | kg | Imperméabilisant liquide, Conipur M 864 FL "BASF Construction Chemical", de couleur gris, à deux composants à base de résine de polyuréthane, applicable avec une truelle dentée, pour former une membrane imperméable dans les toitures terrasses ou inclinées. (matériau) | 2.500 | 36.17 | 90.43 |
| mt15bas150n | kg | Scellant couleur à choisir, Conipur TC 459 "BASF Construction Chemical", composé de polyuréthane aliphatique monocomposant et dissolvants, à appliquer comme couche de finition élastique et résistant aux rayons UV, dans le système Coniroof d'imperméabilisation visible de toitures. (matériau) | 0.200 | 41.12 | 8.22 |
| mo031 | h | Compagnon professionnel III/CP2 applicateur de produits imperméabilisants. (main-d'œuvre) | 0.358 | 3.86 | 1.38 |
| mo068 | h | Ouvrier professionnel II/OP applicateur de produits imperméabilisants. (main-d'œuvre) | 0.358 | 3.42 | 1.22 |
| % | % | Coûts directs complémentaires | 2 % | 108.18 | 2.16 |
|  |  | Coûts directs |  |  | 110.34 |
