# Dépose d'une vitre en verre trempé de 12 mm d'épaisseur, fixé sur menuiserie, avec des moyens manuels, et charge manuelle des matériaux déposés dans le camion ou la benne

- Propriété du fichier: CYPE INGENIEROS, S.A.
- Format: FIEBDC-3/2002
- Zone géographique: Maroc
- Coûts indirects: 3.00 %
- Frais généraux: 13.00 %
- Bénéfice: 6.00 %
- TVA: 20.00 %

## E Enveloppe et finition extérieure

### EV Vitrages

#### EVD Dépose

**EVD060** m² Dépose d'une vitre en verre trempé de 12 mm d'épaisseur, fixé sur menuiserie, avec des moyens manuels, et charge manuelle des matériaux déposés dans le camion ou la benne.
Dépose avec des moyens manuels d'une vitre en verre trempé de 12 mm d'épaisseur, fixé sur menuiserie, placé avec des cales et un scellage continu, sans détériorer la menuiserie à laquelle elle est fixée. Comprend le nettoyage, l'entassement, le retrait et la charge manuelle des matériaux déposés dans le camion ou la benne.
Inclut: Démontage des éléments. Enlèvement et entassement du matériau démonté. Nettoyage des restes d'ouvrage. Charge du matériau démonté dans le camion ou la benne.
Critère de métré de projet: Surface mesurée selon documentation graphique du Projet.
Critère de mesure de l'ouvrage: On mesurera la surface réellement démontée selon les spécifications du Projet.

| Code | U | Désignation | Quantité | Prix | Montant |
|---|---|---|---|---|---|
| mo054 | h | Compagnon professionnel III/CP2 vitrier. (main-d'œuvre) | 0.380 | 4.17 | 1.58 |
| mo108 | h | Ouvrier professionnel II/OP vitrier. (main-d'œuvre) | 0.380 | 3.70 | 1.41 |
| % | % | Coûts directs complémentaires | 2 % | 2.99 | 0.06 |
|  |  | Coûts directs |  |  | 3.05 |
