# Butoir pour porte

- Propriété du fichier: CYPE INGENIEROS, S.A.
- Format: FIEBDC-3/2002
- Zone géographique: Maroc
- Devise: MAD
- Coûts indirects: 3.00 %
- Frais généraux: 13.00 %
- Bénéfice: 6.00 %
- TVA: 20.00 %

## F Aménagements et finitions

### FK Menuiseries intérieures et meubles

#### FKI Portes intérieures

**FKI070** U Butoir pour porte.
Butoir de porte, type carré, pour sol, couleur grise, fixé avec adhésif en polyuréthane.
Inclut: Implantation. Montage et fixation du butoir.
Critère pour le métré: Nombre d'unités prévues, selon documentation graphique du Projet.
Critère pour le mémoire: On mesurera le nombre d'unités réellement mises en place selon les spécifications du Projet.

| Code | U | Désignation | Quantité | Prix | Montant |
|---|---|---|---|---|---|
| mt53pdi050aa | U | Butoir de porte, type carré, pour sol, couleur grise. (matériau) | 1.000 | 16.94 | 16.94 |
| mt47adc110a | kg | Adhésif spécial de polyuréthane bicomposant. (matériau) | 0.005 | 51.49 | 0.26 |
| mo080 | h | Ouvrier professionnel II/OP monteur. (main-d'œuvre) | 0.055 | 46.28 | 2.55 |
| % | % | Frais de chantier des unités d'ouvrage | 2 % | 19.75 | 0.40 |
|  |  | Coûts directs |  |  | 20.15 |
