# Démolition d'un plafond suspendu démontable en panneaux de fibres minérales

- Propriété du fichier: CYPE INGENIEROS, S.A.
- Format: FIEBDC-3/2002
- Zone géographique: Maroc
- Devise: MAD
- Coûts indirects: 3.00 %
- Frais généraux: 13.00 %
- Bénéfice: 6.00 %
- TVA: 20.00 %

## F Aménagements et finitions

### FL Revêtements de plafonds

#### FLD Démolition

**FLD050** m² Démolition d'un plafond suspendu démontable en panneaux de fibres minérales.
Démolition d'un plafond suspendu démontable en panneaux de fibres minérales situé à une hauteur inférieure à 4 m, avec des moyens manuels, sans détériorer les éléments constructifs auxquels il est fixé, et chargement manuel dans le camion ou la benne.
Critère d'évaluation économique: Le prix comprend la démolition de la structure métallique de fixation, de l'habillage des poutres et des arrêts.
Inclut: Démolition de l'élément. Fragmentation des décombres en pièces maniables. Retrait et stockage des décombres. Nettoyage des restes d'ouvrage. Chargement manuel des décombres dans le camion ou la benne.
Critère pour le métré: Surface mesurée selon documentation graphique du Projet.
Critère pour le mémoire: On mesurera la surface réellement démolie selon les spécifications du Projet.

| Code | U | Désignation | Quantité | Prix | Montant |
|---|---|---|---|---|---|
| mo113 | h | Ouvrier d'exécution I/OE1 construction. (main-d'œuvre) | 0.308 | 48.31 | 14.88 |
| % | % | Frais de chantier des unités d'ouvrage | 2 % | 14.88 | 0.30 |
|  |  | Coûts directs |  |  | 15.18 |
